# Realização de abertura para posterior colocação da caixilharia

- Propriedade do ficheiro: CYPE INGENIEROS, S.A.
- Formato: FIEBDC-3/2002
- Âmbito geográfico: Cabo Verde
- Moeda: CVE
- Custos indirectos: 3.00 %
- IVA: 15.00 %

## D Demolições

### DP Divisões e protecções

#### DPT Paredes divisórias de alvenaria

**DPT021** m² Realização de abertura para posterior colocação da caixilharia, em parede divisória interior de alvenaria revestida, formada por bloco de betão de 15 cm de espessura, com meios manuais, sem afectar a estabilidade da parede divisória ou dos elementos construtivos contíguos, e carga manual para camião ou contentor.
Realização de abertura para posterior colocação da caixilharia, em parede divisória interior de alvenaria revestida, formada por bloco de betão de 15 cm de espessura, com meios manuais, sem afectar a estabilidade da parede divisória ou dos elementos construtivos contíguos, e carga manual para camião ou contentor.
Inclui: Marcação da abertura no paramento. Corte prévio do contorno da abertura. Demolição da alvenaria e dos seus revestimentos. Fragmentação do entulho em peças manejáveis. Remoção e acumulação de entulho. Limpeza dos restos da obra. Carga manual de entulho para camião ou contentor.
Critério de medição de projecto: Superfície medida segundo documentação gráfica de Projecto.
Critério de medição de obra: Medir-se-á a superfície realmente demolida segundo especificações de Projecto.
Critérios considerados na determinação do preço da unidade de obra: O preço inclui o corte prévio do contorno da abertura, mas não inclui o montagem e desmontagem do escoramento do vão nem a colocação de lintéis.

| Código | Un | Descrição | Rendimento | Preço | Importância |
|---|---|---|---|---|---|
| op00amo010 |  | Rebarbadora. | 1.000 | 0.00 | 0.00 |
| mo113 | h | Operário não qualificado construção. (mão de obra) | 0.623 | 280.41 | 174.70 |
| % | % | Custos directos complementares | 2 % | 174.70 | 3.49 |
|  |  | Custos directos |  |  | 178.19 |
