# Remoção de camada de impermeabilização em cobertura inclinada, com meios manuais, e carga manual para camião ou contentor

- Propriedade do ficheiro: CYPE INGENIEROS, S.A.
- Formato: FIEBDC-3/2002
- Âmbito geográfico: Cabo Verde
- Moeda: CVE
- Custos indirectos: 3.00 %
- IVA: 15.00 %

## D Demolições

### DQ Coberturas

#### DQN Isolamentos e impermeabilizações

**DQN010** m² Remoção de camada de impermeabilização em cobertura inclinada, com meios manuais, e carga manual para camião ou contentor.
Remoção de camada de impermeabilização em cobertura inclinada, com meios manuais, e carga manual para camião ou contentor.
Inclui: Remoção do elemento. Armazenamento do material removido. Limpeza dos restos da obra. Carga manual do material removido e restos da obra para camião ou contentor.
Critério de medição de projecto: Superfície medida segundo documentação gráfica de Projecto.
Critério de medição de obra: Será medida a superfície realmente desmontada segundo especificações de Projecto.

| Código | Un | Descrição | Rendimento | Preço | Importância |
|---|---|---|---|---|---|
| mo113 | h | Operário não qualificado construção. (mão de obra) | 0.187 | 280.41 | 52.44 |
| % | % | Custos directos complementares | 2 % | 52.44 | 1.05 |
|  |  | Custos directos |  |  | 53.49 |
