# Remoção com recuperação do material de rodapé de granito e picagem do material de fixação aderido à sua superfície, com meios manuais

- Propriedade do ficheiro: CYPE INGENIEROS, S.A.
- Formato: FIEBDC-3/2002
- Âmbito geográfico: Cabo Verde
- Custos indirectos: 3.00 %
- IVA: 15.00 %

## D Demolições

### DR Revestimentos

#### DRS Pavimentos

**DRS031** m Remoção com recuperação do material de rodapé de granito e picagem do material de fixação aderido à sua superfície, com meios manuais.
Levantamento de rodapé de granito e picagem do material de fixação aderido à sua superfície, com meios manuais e recuperação de material para a sua posterior reutilização, sem deteriorar os elementos construtivos contíguos. Incluindo p/p de limpeza, armazenamento, remoção e carga manual de entulho para camião ou contentor.
Inclui: Levantamento manual dos elementos. Eliminação do material aderido ao reverso do rodapé. Armazenamento dos materiais a reutilizar. Remoção e acumulação de entulho. Limpeza dos restos da obra. Carga de entulho para camião ou contentor.
Critério de medição de projecto: Comprimento medido segundo documentação gráfica de Projecto.
Critério de medição de obra: Será medido o comprimento realmente desmontado segundo especificações de Projecto.

| Código | Un | Descrição | Rendimento | Preço | Importância |
|---|---|---|---|---|---|
| mo111 | h | Operário não qualificado construção. (mão de obra) | 0.105 | 2.07 | 0.22 |
| % | % | Custos directos complementares | 2 % | 0.22 | 0.00 |
|  |  | Custos directos |  |  | 0.22 |
