# Remoção de pavimento de cortiça, sintético ou têxtil

- Propriedade do ficheiro: CYPE INGENIEROS, S.A.
- Formato: FIEBDC-3/2002
- Âmbito geográfico: Cabo Verde
- Moeda: CVE
- Custos indirectos: 3.00 %
- IVA: 15.00 %

## D Demolições

### DR Revestimentos

#### DRS Pavimentos

**DRS060** m² Remoção de pavimento de cortiça, sintético ou têxtil.
Remoção de pavimento de lajetas de cortiça existente no interior do edifício, com meios manuais, sem deteriorar os elementos construtivos contíguos, e carga manual para camião ou contentor.
Critérios considerados na determinação do preço da unidade de obra: O preço não inclui a demolição da base suporte.
Inclui: Remoção do elemento. Remoção e armazenamento do material removido. Limpeza dos restos da obra. Carga do material removido e restos da obra para camião ou contentor.
Critério de medição de projecto: Superfície medida segundo documentação gráfica de Projecto.
Critério de medição de obra: Será medida a superfície realmente desmontada segundo especificações de Projecto.

| Código | Un | Descrição | Rendimento | Preço | Importância |
|---|---|---|---|---|---|
| mo113 | h | Operário não qualificado construção. (mão de obra) | 0.515 | 383.87 | 197.69 |
| % | % | Custos directos complementares | 2 % | 197.69 | 3.95 |
|  |  | Custos directos |  |  | 201.64 |
