# Demolição de colector enterrado de betão, de 300 mm de diâmetro, com retroescavadora com martelo demolidor, e carga mecânica de entulho para camião ou contentor

- Propriedade do ficheiro: CYPE INGENIEROS, S.A.
- Formato: FIEBDC-3/2002
- Âmbito geográfico: Cabo Verde
- Custos indirectos: 3.00 %
- IVA: 15.00 %

## D Demolições

### DU Infra-estruturas no logradouro

#### DUA Drenagens complementares

**DUA010** m Demolição de colector enterrado de betão, de 300 mm de diâmetro, com retroescavadora com martelo demolidor, e carga mecânica de entulho para camião ou contentor.
Demolição de colector enterrado de betão, de 300 mm de diâmetro, com retroescavadora com martelo demolidor. Incluindo p/p de desconexão do entroncamento do colector a caixas ou câmaras de inspecção de orifícios resultantes, limpeza, armazenamento, remoção e carga mecânica de entulho para camião ou contentor.
Inclui: Desconexão do entroncamento do colector. Demolição do colector com retroescavadora com martelo demolidor. Fragmentação do entulho em peças manejáveis. Remoção e acumulação de entulho. Carga mecânica de entulho para camião ou contentor.
Critério de medição de projecto: Comprimento medido em projecção horizontal, entre faces interiores de câmaras de inspecção ou caixas de visita, segundo documentação gráfica de Projecto.
Critério de medição de obra: Será medido, em projecção horizontal, o comprimento realmente demolido segundo especificações de Projecto, entre faces interiores de câmaras de inspecção ou caixas de visita.

| Código | Un | Descrição | Rendimento | Preço | Importância |
|---|---|---|---|---|---|
| mq01exn050c | h | Retroescavadora sobre pneus, de 85 kW, com martelo demolidor. (equipamento) | 0.014 | 66.48 | 0.93 |
| mq01ret010 | h | Miniretroescavadora sobre pneus de 15 kW. (equipamento) | 0.014 | 41.88 | 0.59 |
| mo110 | h | Operário especializado construção. (mão de obra) | 0.019 | 2.11 | 0.04 |
| % | % | Custos directos complementares | 2 % | 1.56 | 0.03 |
|  |  | Custos directos |  |  | 1.59 |
