# Cintagem de pilar de betão armado

- Propriedade do ficheiro: CYPE INGENIEROS, S.A.
- Formato: FIEBDC-3/2002
- Âmbito geográfico: Cabo Verde
- Custos indirectos: 3.00 %
- IVA: 15.00 %

## E Estruturas

### EH Betão armado

#### EHZ Reforços com laminados de fibra de carbono

**EHZ020** m² Cintagem de pilar de betão armado, através do sistema MasterBrace "BASF", constituído por 1 camada de folhas de fibra de carbono unidireccional, MasterBrace FIB CF 230/4900 450/25 "BASF", 450 g/m², de 500x50 mm e 0,255 mm de espessura, resistência à tracção 4900 MPa e extensão limite 2,1%, embebida entre duas camadas de MasterBrace SAT 4500 "BASF" sobre a superfície previamente lixada, regularizada com MasterBrace ADH 1460 "BASF" e com primário MasterBrace P 3500 "BASF".
Cintagem de pilar de betão armado, através do sistema MasterBrace "BASF", constituído por 1 camada de folhas de fibra de carbono unidireccional, MasterBrace FIB CF 230/4900 450/25 "BASF", 450 g/m², de 500x50 mm e 0,255 mm de espessura, resistência à tracção 4900 MPa e extensão limite 2,1%, embebida entre duas camadas de MasterBrace SAT 4500 "BASF" colocada sobre a superfície suporte com prévia aplicação de primário MasterBrace P 3500 "BASF", aplicado com trincha. Incluindo p/p de preparação da superfície através de lixagem e limpeza do betão; regularização da superfície com MasterBrace ADH 1460 "BASF"; aplicação com rolo ou broxa de MasterBrace SAT 4500 "BASF" sobre a superfície de betão; colocação das folhas de fibra de carbono sobre o pilar, com rolo metálico estriado; e limpeza dos restos gerados.
Inclui: Lixagem e limpeza da superfície de betão. Regularização da superfície suporte. Aplicação de primário. Aplicação do material de colocação sobre a superfície onde já foi aplicado o primário. Aplicação do material de colocação sobre as folhas do reforço, pelas duas faces. Colocação da camada de folhas de reforço. Limpeza dos restos da obra.
Critério de medição de projecto: Superfície medida segundo documentação gráfica de Projecto.
Critério de medição de obra: Medir-se-á a superfície realmente executada segundo especificações de Projecto.

| Código | Un | Descrição | Rendimento | Preço | Importância |
|---|---|---|---|---|---|
| mt09reh120b | kg | Adesivo tixotrópico de dois componentes à base de resina epóxi, MasterBrace ADH 1460 "BASF", para a correcta ligação entre o betão fresco e o betão endurecido ou para melhorar a aderência do betão endurecido e o aço, segundo NP EN 1504-7. (material) | 2.200 | 14.16 | 31.15 |
| mt09reh420a | kg | Primário de dois componentes à base de resina epóxi, MasterBrace P 3500 "BASF", para aplicar com broxa ou rolo sobre elemento estrutural a reforçar através de folhas ou laminados de fibra de carbono. (material) | 0.440 | 46.01 | 20.24 |
| mt09reh400h | m² | Folha de fibra de carbono unidireccional, MasterBrace FIB CF 230/4900 450/25 "BASF", 450 g/m², de 500x50 mm e 0,255 mm de espessura, resistência à tracção 4900 MPa, módulo de elasticidade 230.000 N/mm² e extensão limite 2,1%, para reforço de estruturas. (material) | 1.300 | 90.57 | 117.74 |
| mt09reh430a | kg | Resina epóxi saturante, MasterBrace SAT 4500 "BASF", para a aplicação com rolo sobre suportes de betão ou aço, em sistemas de reforço estrutural através de folhas de fibra de carbono, fibra de vidro ou fibra de aramida em pilares solicitados à compressão, vigas solicitadas a esforço transverso ou à flexão, segundo NP EN 1504-4. (material) | 0.880 | 39.32 | 34.60 |
| op00lij010 |  | Lixadora-polidora. | 1.000 | 0.00 | 0.00 |
| mo042 | h | Oficial de 1ª estruturista. (mão de obra) | 3.318 | 3.91 | 12.97 |
| mo089 | h | Ajudante de estruturista. (mão de obra) | 3.318 | 2.47 | 8.20 |
| % | % | Custos directos complementares | 2 % | 224.90 | 4.50 |
|  |  | Custos directos |  |  | 229.40 |
