# Reforço à flexão pela face superior de vigas ou vigotas de betão armado

- Propriedade do ficheiro: CYPE INGENIEROS, S.A.
- Formato: FIEBDC-3/2002
- Âmbito geográfico: Cabo Verde
- Custos indirectos: 3.00 %
- IVA: 15.00 %

## E Estruturas

### EH Betão armado

#### EHZ Reforços e ancoragens

**EHZ100** m Reforço à flexão pela face superior de vigas ou vigotas de betão armado, através do sistema MBrace CUT-IN "BASF Construction Chemical", constituído por laminado de fibra de carbono, MBrace Laminate 165/2500 15/2,5 (CUT-IN) "BASF Construction Chemical", de 15 mm de largura e 2,5 mm de espessura, módulo de elasticidade 165000 N/mm², resistência à tracção 2500 MPa e extensão limite 1,5%, colocado com MBrace Laminate Adhesive HT "BASF Construction Chemical", encastrado num corte realizado no betão, com aplicação prévia de MBrace Primer "BASF Construction Chemical".
Reforço à flexão pela face superior de vigas ou vigotas de betão armado, através do sistema MBrace CUT-IN "BASF Construction Chemical", constituído por laminado de fibra de carbono, MBrace Laminate 165/2500 15/2,5 (CUT-IN) "BASF Construction Chemical", de 15 mm de largura e 2,5 mm de espessura, módulo de elasticidade 165000 N/mm², resistência à tracção 2500 MPa e extensão limite 1,5%, colocado com MBrace Laminate Adhesive HT "BASF Construction Chemical", encastrado num corte realizado no betão, com aplicação prévia de MBrace Primer "BASF Construction Chemical". Incluindo p/p de preparação da superfície através da abertura de um corte no betão para introduzir o reforço e limpeza do betão; limpeza da superfície do laminado; colocação de laminado no interior do corte realizado; remoção do adesivo que possa transbordar e limpeza dos restos gerados.
Inclui: Corte e limpeza do elemento de betão. Aplicação de primário. Aplicação do adesivo sobre o betão onde já foi aplicado o primário. Limpeza do laminado de fibra de carbono. Colocação do laminado. Limpeza dos restos da obra.
Critério de medição de projecto: Comprimento medido segundo documentação gráfica de Projecto.
Critério de medição de obra: Medir-se-á o comprimento realmente executado segundo especificações de Projecto.

| Código | Un | Descrição | Rendimento | Preço | Importância |
|---|---|---|---|---|---|
| mt09reh420a | kg | Primário de dois componentes à base de resina epóxi, MBrace Primer "BASF Construction Chemical", para aplicar com broxa ou rolo sobre elemento estrutural a reforçar através de folhas ou laminados de fibra de carbono. (material) | 0.019 | 31.96 | 0.61 |
| mt09reh410jc | m | Laminado de fibra de carbono, MBrace Laminate 165/2500 15/2,5 (CUT-IN) "BASF Construction Chemical", de 15 mm de largura e 2,5 mm de espessura, módulo de elasticidade 165000 N/mm², resistência à tracção 2500 MPa e extensão limite 1,5%, para reforço de estruturas. (material) | 1.100 | 40.93 | 45.02 |
| mt09reh440a | kg | Adesivo de dois componentes à base de resina epóxi, MBrace Laminate Adhesive HT "BASF Construction Chemical", para aplicar com espátula sobre elemento estrutural a reforçar através de laminados de fibra de carbono, segundo NP EN 1504-4. (material) | 0.149 | 14.76 | 2.20 |
| op00lij010 |  | Lixadora-polidora. | 1.000 | 0.00 | 0.00 |
| mo041 | h | Oficial de 1ª estruturista. (mão de obra) | 1.396 | 3.44 | 4.80 |
| mo087 | h | Ajudante de estruturista. (mão de obra) | 0.698 | 2.26 | 1.58 |
| % | % | Custos directos complementares | 2 % | 54.21 | 1.08 |
|  |  | Custos directos |  |  | 55.29 |
