# Argamassa fluida, para utilização geral, aplicada na formação de uma ancoragem estrutural

- Propriedade do ficheiro: CYPE INGENIEROS, S.A.
- Formato: FIEBDC-3/2002
- Âmbito geográfico: Cabo Verde
- Custos indirectos: 3.00 %
- IVA: 15.00 %

## E Estruturas

### EH Betão armado

#### EHZ Reforços e ancoragens

**EHZ510** m³ Argamassa fluida, para utilização geral, aplicada na formação de uma ancoragem estrutural.
Argamassa fluida, para utilização geral, aplicada na formação da ancoragem de um elemento estrutural de betão endurecido. Incluindo p/p de implantação, limpeza da superfície suporte, preparação da mistura, descarga e cura da argamassa.
Inclui: Marcação. Limpeza da zona de aplicação. Preparação da mistura. Descarga da argamassa em camadas sucessivas. Cura da argamassa. Limpeza dos restos gerados.
Critério de medição de projecto: Volume medido segundo documentação gráfica de Projecto.
Critério de medição de obra: Medir-se-á o volume realmente executado segundo especificações de Projecto.

| Código | Un | Descrição | Rendimento | Preço | Importância |
|---|---|---|---|---|---|
| mt09reh360c | kg | Argamassa fluida, para utilização geral, para ancoragens e enchimentos de 5 a 50 mm de espessura. (material) | 2310.000 | 0.51 | 1178.10 |
| mo019 | h | Oficial de 1ª construção. (mão de obra) | 7.758 | 3.28 | 25.45 |
| mo111 | h | Operário não qualificado construção. (mão de obra) | 7.758 | 2.07 | 16.06 |
| % | % | Custos directos complementares | 2 % | 1219.61 | 24.39 |
|  |  | Custos directos |  |  | 1244.00 |
