# Madre de madeira serrada de pinho silvestre (Pinus sylvestris)

- Propriedade do ficheiro: CYPE INGENIEROS, S.A.
- Formato: FIEBDC-3/2002
- Âmbito geográfico: Cabo Verde
- Moeda: CVE
- Custos indirectos: 3.00 %
- IVA: 15.00 %

## E Estruturas

### EM Madeira

#### EMC Estruturas para coberturas

**EMC030** m Madre de madeira serrada de pinho silvestre (Pinus sylvestris), de 10x20 cm de secção e até 5 m de comprimento; classe resistente C16, protecção da madeira com classe de penetração NP5 e NP6, trabalhada em oficina.
Madre de madeira serrada de pinho silvestre (Pinus sylvestris), acabamento polido, de 10x20 cm de secção e até 5 m de comprimento, para aplicações estruturais; classe resistente C16 segundo EN 338 e EN 1912, protecção contra agentes bióticos que corresponde com a classe de penetração NP5 e NP6 (em todo o alburno e até 6 mm no durame exposto) segundo EN 351-1. Inclusive cortes, entalhamentos para a sua correcta ensamblagem, nivelação e colocação dos elementos de ligação e reforço. Trabalhada em oficina e colocada em obra.
Inclui: Marcação da disposição das madres sobre as asnas. Colocação das madres sobre as asnas. Colocação e nivelamento. Fixação às asnas.
Critério de medição de projecto: Comprimento medido entre eixos em projecção horizontal, segundo documentação gráfica de Projecto, incluindo as entregas.
Critério de medição de obra: Medir-se-á, em projecção horizontal, a eixos, o comprimento realmente executado segundo especificações de Projecto, incluindo as entregas.

| Código | Un | Descrição | Rendimento | Preço | Importância |
|---|---|---|---|---|---|
| mt07mee020Bc | m | Madre de madeira serrada de pinho silvestre (Pinus sylvestris), acabamento polido, de 10x20 cm de secção e até 5 m de comprimento, para aplicações estruturais; classe resistente C16 segundo EN 338 e EN 1912, protecção contra agentes bióticos que corresponde com a classe de penetração NP5 e NP6 (em todo o alburno e até 6 mm no durame exposto) segundo EN 351-1, trabalhada em oficina. (material) | 1.000 | 1198.34 | 1198.34 |
| op00cla010 |  | Pregadora pneumática. | 1.000 | 0.00 | 0.00 |
| op00cep010 |  | Plainas. | 1.000 | 0.00 | 0.00 |
| mo048 | h | Oficial de 1ª montador de estruturas de madeira. (mão de obra) | 0.182 | 459.02 | 83.54 |
| mo095 | h | Ajudante de montador de estruturas de madeira. (mão de obra) | 0.091 | 290.16 | 26.40 |
| % | % | Custos directos complementares | 2 % | 1308.28 | 26.17 |
|  |  | Custos directos |  |  | 1334.45 |
