# Limpeza de superfície de elemento estrutural de madeira

- Propriedade do ficheiro: CYPE INGENIEROS, S.A.
- Formato: FIEBDC-3/2002
- Âmbito geográfico: Cabo Verde
- Moeda: CVE
- Custos indirectos: 3.00 %
- IVA: 15.00 %

## E Estruturas

### EM Madeira

#### EMK Preparação da superfície

**EMK010** m² Limpeza de superfície de elemento estrutural de madeira.
Limpeza superficial de elemento estrutural de madeira, eliminando o pó e as partículas soltas de sujidade, com meios manuais. Incluindo armazenamento, remoção e carga manual de restos para camião ou contentor.
Inclui: Limpeza da superfície. Remoção e acumulação dos restos gerados. Carga manual do entulho gerado para camião ou contentor.
Critério de medição de projecto: Superfície medida segundo documentação gráfica de Projecto.
Critério de medição de obra: Medir-se-á a superfície realmente executada segundo especificações de Projecto.

| Código | Un | Descrição | Rendimento | Preço | Importância |
|---|---|---|---|---|---|
| mo058 | h | Ajudante de carpinteiro. (mão de obra) | 0.141 | 404.56 | 57.04 |
| % | % | Custos directos complementares | 2 % | 57.04 | 1.14 |
|  |  | Custos directos |  |  | 58.18 |
