# Tratamento preventivo contra as térmitas em elementos de madeira, através da aplicação com broxa ou pincel de duas demãos, de 0,2 l/m² cada uma, de líquido protector anti-carcoma

- Propriedade do ficheiro: CYPE INGENIEROS, S.A.
- Formato: FIEBDC-3/2002
- Âmbito geográfico: Cabo Verde
- Custos indirectos: 3.00 %
- IVA: 15.00 %

## E Estruturas

### EM Madeira

#### EMK Preparação da superfície

**EMK021** m² Tratamento preventivo contra as térmitas em elementos de madeira, através da aplicação com broxa ou pincel de duas demãos, de 0,2 l/m² cada uma, de líquido protector anti-carcoma.
Tratamento preventivo contra as térmitas em elementos de madeira, através da aplicação com broxa ou pincel de duas demãos, de 0,2 l/m² cada uma, de líquido protector anti-carcoma. Incluindo p/p de eliminação prévia dos materiais que cobrem o elemento a tratar.
Inclui: Protecção dos elementos da envolvente. Aplicação do tratamento com broxa.
Critério de medição de projecto: Superfície medida segundo documentação gráfica de Projecto.
Critério de medição de obra: Medir-se-á a superfície realmente executada segundo especificações de Projecto.

| Código | Un | Descrição | Rendimento | Preço | Importância |
|---|---|---|---|---|---|
| mt27tlr040 | l | Líquido protector incolor para tratamento anti-térmitas de elementos de madeira, aplicável com broxa, pincel ou pistola, ou através de injecção ou imersão. (material) | 0.400 | 14.29 | 5.72 |
| mo038 | h | Oficial de 1ª pintor. (mão de obra) | 0.541 | 3.72 | 2.01 |
| % | % | Custos directos complementares | 2 % | 7.73 | 0.15 |
|  |  | Custos directos |  |  | 7.88 |
