# Rebaixe longitudinal de 1,5 cm de espessura para o apoio de abobadilha em arco cerâmica, nas 2 faces de vigota de madeira de 10 cm de altura, através de fresadora eléctrica para talhar

- Propriedade do ficheiro: CYPE INGENIEROS, S.A.
- Formato: FIEBDC-3/2002
- Âmbito geográfico: Cabo Verde
- Custos indirectos: 3.00 %
- IVA: 15.00 %

## E Estruturas

### EM Madeira

#### EMK Preparação da superfície

**EMK102** m Rebaixe longitudinal de 1,5 cm de espessura para o apoio de abobadilha em arco cerâmica, nas 2 faces de vigota de madeira de 10 cm de altura, através de fresadora eléctrica para talhar.
Formação de consolas de apoio para as abobadilhas em arco cerâmicas, através do rebaixe longitudinal de 1,5 cm de espessura, nas 2 faces de vigota de madeira de 10 cm de altura, com fresadora eléctrica para talhar. Incluindo p/p de implantação dos cortes, lavrar das arestas inferiores, limpeza, armazenamento, remoção e carga manual de restos para camião ou contentor.
Inclui: Implantação dos cortes. Rebaixe longitudinal. Lavrar de arestas. Remoção e armazenamento de restos. Carga manual de restos para camião ou contentor.
Critério de medição de projecto: Comprimento medido segundo documentação gráfica de Projecto.
Critério de medição de obra: Medir-se-á o comprimento realmente executado segundo especificações de Projecto.

| Código | Un | Descrição | Rendimento | Preço | Importância |
|---|---|---|---|---|---|
| op00tup010 |  | Tupia eléctrica para talhar elementos de madeira. | 1.000 | 0.00 | 0.00 |
| mo017 | h | Oficial de 1ª carpinteiro. (mão de obra) | 0.487 | 3.83 | 1.87 |
| mo058 | h | Ajudante de carpinteiro. (mão de obra) | 0.244 | 2.39 | 0.58 |
| % | % | Custos directos complementares | 2 % | 2.45 | 0.05 |
|  |  | Custos directos |  |  | 2.50 |
