# Soalho de base de revestimento

- Propriedade do ficheiro: CYPE INGENIEROS, S.A.
- Formato: FIEBDC-3/2002
- Âmbito geográfico: Cabo Verde
- Moeda: CVE
- Custos indirectos: 3.00 %
- IVA: 15.00 %

## E Estruturas

### EM Madeira

#### EMT Soalhos

**EMT010** m² Soalho de base de revestimento, de painel estrutural OSB de partículas longas e orientadas, para utilização em ambiente húmido, classe OSB/3, coladas com adesivo sem ureia-formaldeído, bordos rectos, de 15 mm de espessura, densidade 610 kg/m³, fixado com parafusos de cabeça em forma de avelã, de aço com carbono.
Soalho de base de revestimento, de painel estrutural OSB de partículas longas e orientadas, para utilização em ambiente húmido, classe OSB/3, coladas com adesivo sem ureia-formaldeído, bordos rectos, de 15 mm de espessura, densidade 610 kg/m³, fixado com parafusos de cabeça em forma de avelã, de aço com carbono.
Inclui: Marcação da disposição das peças. Fixação dos painéis ao suporte base.
Critério de medição de projecto: Superfície medida segundo documentação gráfica de Projecto.
Critério de medição de obra: Medir-se-á a superfície realmente executada segundo especificações de Projecto.

| Código | Un | Descrição | Rendimento | Preço | Importância |
|---|---|---|---|---|---|
| mt07tdm040b | m² | Painel estrutural OSB de partículas longas e orientadas, para utilização em ambiente húmido, classe OSB/3, coladas com adesivo sem ureia-formaldeído, bordos rectos, de 15 mm de espessura, densidade 610 kg/m³, Euroclasse D-s2, d0 de reacção ao fogo, segundo NP EN 300. (material) | 1.050 | 1238.84 | 1300.78 |
| mt07emr118ea | Ud | Parafuso de cabeça em forma de avelã, de 4,5 mm de diâmetro e 50 mm de comprimento, de aço galvanizado, para classes de serviço 1, 2 e 3 segundo NP EN 1995-1-1. (material) | 9.000 | 24.30 | 218.70 |
| op00cep010 |  | Plainas. | 1.000 | 0.00 | 0.00 |
| op00cor050 |  | Cortadora manual de madeira, de disco. | 1.000 | 0.00 | 0.00 |
| mo048 | h | Oficial de 1ª montador de estruturas de madeira. (mão de obra) | 0.225 | 478.43 | 107.65 |
| mo095 | h | Ajudante de montador de estruturas de madeira. (mão de obra) | 0.225 | 304.93 | 68.61 |
| % | % | Custos directos complementares | 2 % | 1695.74 | 33.91 |
|  |  | Custos directos |  |  | 1729.65 |
