# Revestimento exterior de fachada ventilada, de pranchas de aço corten

- Propriedade do ficheiro: CYPE INGENIEROS, S.A.
- Formato: FIEBDC-3/2002
- Âmbito geográfico: Cabo Verde
- Moeda: CVE
- Custos indirectos: 3.00 %
- IVA: 15.00 %

## F Fachadas, divisões e protecções

### FA Fachadas ventiladas

#### FAM Revestimento exterior metálico

**FAM010** m² Revestimento exterior de fachada ventilada, de pranchas de aço corten.
Revestimento exterior de fachada ventilada, de pranchas de aço corten com resistência melhorada à corrosão atmosférica S355J0WP segundo NP EN 10025-5, de 2,0 mm de espessura; colocação com parafusos de aço inoxidável A2, sobre subestrutura suporte de liga de alumínio EN AW-6060 T6. Inclusive tira-fundos e ancoragens mecânicas de expansão de aço inoxidável A2, para a fixação da subestrutura suporte.
Critérios considerados na determinação do preço da unidade de obra: O preço não inclui o isolamento térmico.
Inclui: Limpeza e preparação da superfície suporte. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pac010b | kg | Chapa de aço corten com resistência melhorada à corrosão atmosférica S355J0WP segundo NP EN 10025-5, de 2 mm de espessura, com uma massa superficial de 16,49 kg/m², trabalhado em oficina para colocar com fixações mecânicas; com parafusos de aço inoxidável A2 para a fixação do revestimento à subestrutura suporte; com o preço incrementado em 5% relativamente a peças especiais para a resolução de pontos singulares. (material) | 16.490 | 383.76 | 6328.20 |
| mt19sbg020 | m² | Subestrutura suporte, para a sustentação do revestimento exterior, regulável nos eixos vertical e horizontal, formada por perfis verticais e perfil superior horizontal de alumínio extrudido de liga 6060 com tratamento térmico T6; esquadros de carga e esquadros de apoio; clipes de poliamida reforçada com fibra de vidro; com tira-fundos de aço inoxidável A2 e buchas de nylon para a fixação dos perfis ao pano principal e ancoragens mecânicas de expansão, de aço inoxidável A2 para a fixação dos perfis à laje. (material) | 1.000 | 5411.96 | 5411.96 |
| mo052 | h | Oficial de 1ª montador de sistemas de fachadas pré-fabricadas. (mão de obra) | 0.834 | 639.39 | 533.25 |
| mo099 | h | Ajudante de montador de sistemas de fachadas pré-fabricadas. (mão de obra) | 0.834 | 398.94 | 332.72 |
| % | % | Custos directos complementares | 2 % | 12606.13 | 252.12 |
|  |  | Custos directos |  |  | 12858.25 |
