# Padieira pré-fabricado de betão

- Propriedade do ficheiro: CYPE INGENIEROS, S.A.
- Formato: FIEBDC-3/2002
- Âmbito geográfico: Cabo Verde
- Moeda: CVE
- Custos indirectos: 3.00 %
- IVA: 15.00 %

## F Fachadas, divisões e protecções

### FC Padieiras, lintéis e caixas de estores

#### FCH De betão

**FCH030** m Padieira pré-fabricado de betão, de 22x5 cm, com pingadeira e ancoragem metálica de aço galvanizado, apoiada sobre as ombreiras, assente com uma camada de argamassa de cimento, confeccionada em obra, com aditivo hidrófugo, dosificação 1:4, com uma espessura de 25 mm, ancorada à alvenaria. Incluindo massa de poliuretano para a vedação de juntas.
Padieira pré-fabricado de betão, de 22x5 cm, com pingadeira e ancoragem metálica de aço galvanizado, apoiada sobre as ombreiras, assente com uma camada de argamassa de cimento, confeccionada em obra, com aditivo hidrófugo, dosificação 1:4, com uma espessura de 25 mm, ancorada à alvenaria. Incluindo massa de poliuretano para a vedação de juntas.
Inclui: Limpeza e preparação do plano de apoio. Marcação do nível de apoio da padieira. Marcação dos pontos de fixação das ancoragens. Colocação da padieira. Aprumo e nivelamento. Instalação das escoras. Resolução das ligações das ancoragens à alvenaria. Vedação das juntas e limpeza da padieira. Remoção das escoras.
Critério de medição de projecto: Comprimento medido segundo documentação gráfica de Projecto, incluindo as entregas nos apoios.
Critério de medição de obra: Medir-se-á o comprimento realmente executado segundo especificações de Projecto, incluindo as entregas nos apoios.

| Código | Un | Descrição | Rendimento | Preço | Importância |
|---|---|---|---|---|---|
| mt08aaa010a | m³ | Água. (material) | 0.006 | 179.09 | 1.07 |
| mt01arg005a | t | Areia de pedreira, para argamassa preparada em obra. (material) | 0.009 | 1896.19 | 17.07 |
| mt08cem000m | kg | Cimento cinzento em sacos. (material) | 2.280 | 15.91 | 36.27 |
| mt08adt010 | kg | Aditivo hidrófugo para impermeabilização de argamassas ou betões. (material) | 0.046 | 143.26 | 6.59 |
| mt20dhp010e | m | Padieira pré-fabricado de betão, de 22x5 cm, com pingadeira e ancoragem metálica de aço galvanizado. (material) | 1.050 | 4770.80 | 5009.34 |
| mt20wwa030 | Ud | Embalagem de massa de poliuretano impermeável (310 cm³). (material) | 0.043 | 1124.38 | 48.35 |
| mq06hor010 | h | Betoneira. (equipamento) | 0.012 | 147.32 | 1.77 |
| op00amo010 |  | Rebarbadora. | 1.000 | 0.00 | 0.00 |
| mo020 | h | Oficial de 1ª construção. (mão de obra) | 0.283 | 458.42 | 129.73 |
| mo113 | h | Operário não qualificado construção. (mão de obra) | 0.347 | 280.41 | 97.30 |
| % | % | Custos directos complementares | 2 % | 5347.49 | 106.95 |
|  |  | Custos directos |  |  | 5454.44 |
