# Elemento de fachada de placas laminadas compactas de alta pressão (HPL)

- Propriedade do ficheiro: CYPE INGENIEROS, S.A.
- Formato: FIEBDC-3/2002
- Âmbito geográfico: Cabo Verde
- Moeda: CVE
- Custos indirectos: 3.00 %
- IVA: 15.00 %

## F Fachadas, divisões e protecções

### FD Protecções e gradeamentos

#### FDA Parapeitos

**FDA010** m² Elemento de fachada de placas laminadas compactas de alta pressão (HPL), para varandas, Meteon FR "TRESPA", de 1400x700x8 mm, Uni Colours acabamento White, textura acetinada Satin; colocação em posição horizontal através do sistema TS700 de fixação à vista com rebites cegos, sobre subestrutura suporte de liga de alumínio EN AW-6060 T5.
Execução de elemento de fachada de placas laminadas compactas de alta pressão (HPL), para varandas, Meteon FR "TRESPA", de 1400x700x8 mm, Uni Colours acabamento White, textura acetinada Satin; colocação em posição horizontal através do sistema TS700 de fixação à vista com rebites cegos, sobre subestrutura suporte de liga de alumínio EN AW-6060 T5, formação de juntas, realização de encontros e peças especiais. Inclusive tira-fundos e ancoragens mecânicas de expansão de aço inoxidável A2, para a fixação da subestrutura suporte.
Inclui: Preparação dos elementos de fixação incorporados previamente na obra. Marcação dos eixos verticais e horizontais das juntas. Alinhamento, aprumo e nivelamento do revestimento de resina termoendurecível. Fixação definitiva do revestimento à subestrutura suporte. Limpeza final do paramento.
Critério de medição de projecto: Superfície medida segundo documentação gráfica de Projecto, sem duplicar esquinas nem encontros, descontando todas as aberturas.
Critério de medição de obra: Medir-se-á a superfície realmente executada segundo especificações de Projecto, sem duplicar esquinas nem encontros, descontando todas as aberturas.

| Código | Un | Descrição | Rendimento | Preço | Importância |
|---|---|---|---|---|---|
| mt12prt010xhaa1 | m² | Placa laminada compacta de alta pressão (HPL), para varandas, Meteon FR "TRESPA", de 1400x700x8 mm, Uni Colours acabamento White, textura acetinada Satin, Euroclasse B-s2, d0 de reacção ao fogo, à base de resinas termoendurecíveis que não contêm ureia-formaldeído, reforçada de forma homogénea com fibras de madeira certificada FSC ou PEFC, com superfície decorativa EBC (Electron Beam Curing), não melamínica e com propriedades anti-graffiti durante toda a sua vida útil, com resistência aos raios ultravioleta segundo EN 438-2 e Ensaio Florida não inferior a 4-5 ao comparar com a escala de cinzentos de NP EN 20105-A02; colocação em posição horizontal através do sistema TS700 de fixação à vista com rebites cegos, sobre subestrutura suporte formada por: perfis verticais T 110/52 de 110x52x2 mm e L 50/42 de 50x42x2 mm, de alumínio de liga 6060 com tratamento térmico T5 e esquadros de carga de 150x40 mm e esquadros de apoio de 80x40 mm, de alumínio de liga 6060 com tratamento térmico T5; com rebites cegos, de alumínio ou de aço inoxidável A2 ou A4, para a fixação do revestimento à subestrutura suporte, tira-fundos de aço inoxidável A2 e buchas de nylon para a fixação dos perfis ao pano principal e ancoragens mecânicas de expansão, de aço inoxidável A2 para a fixação dos perfis à laje; com peças especiais para o tratamento de pontos singulares. (material) | 1.050 | 18799.89 | 19739.88 |
| op00ato010 |  | Aparafusadora. | 1.000 | 0.00 | 0.00 |
| mo052 | h | Oficial de 1ª montador de sistemas de fachadas pré-fabricadas. (mão de obra) | 0.880 | 472.00 | 415.36 |
| mo099 | h | Ajudante de montador de sistemas de fachadas pré-fabricadas. (mão de obra) | 0.880 | 292.26 | 257.19 |
| % | % | Custos directos complementares | 3 % | 20412.43 | 612.37 |
|  |  | Custos directos |  |  | 21024.80 |
