# Gelosia em fachada, de alvenaria de peças pré-fabricadas de betão, de lâminas fixas

- Propriedade do ficheiro: CYPE INGENIEROS, S.A.
- Formato: FIEBDC-3/2002
- Âmbito geográfico: Cabo Verde
- Moeda: CVE
- Custos indirectos: 3.00 %
- IVA: 15.00 %

## F Fachadas, divisões e protecções

### FD Protecções e gradeamentos

#### FDZ Gelosias

**FDZ030** Ud Gelosia em fachada, de alvenaria de peças pré-fabricadas de betão, de lâminas fixas.
Gelosia em fachada, de alvenaria de peças pré-fabricadas de betão, com lâminas fixas, 20x40 cm, cor cinzento, assentes com argamassa de cimento, confeccionada em obra, dosificação 1:6.
Inclui: Marcação. Colocação e aprumo de prumos de referência. Colocação de fios entre prumos. Colocação de fios de prumo fixos nas arestas. Colocação das peças. Correcção de falhas das juntas e limpeza do paramento.
Critério de medição de projecto: Número de unidades previstas, segundo documentação gráfica de Projecto.
Critério de medição de obra: Medir-se-á o número de unidades realmente executadas segundo especificações de Projecto.

| Código | Un | Descrição | Rendimento | Preço | Importância |
|---|---|---|---|---|---|
| mt20thp010a | Ud | Peça pré-fabricada de betão, com lâminas fixas, 20x40 cm, cor cinzento. (material) | 1.000 | 1310.38 | 1310.38 |
| mt08aaa010a | m³ | Água. (material) | 0.006 | 195.56 | 1.17 |
| mt01arg005a | t | Areia de pedreira, para argamassa preparada em obra. (material) | 0.005 | 2106.19 | 10.53 |
| mt08cem000m | kg | Cimento cinzento em sacos. (material) | 0.750 | 17.38 | 13.04 |
| mq06hor010 | h | Betoneira eléctrica com uma capacidade de amassadura de 160 l. (equipamento) | 0.006 | 334.11 | 2.00 |
| mo020 | h | Oficial de 1ª construção. (mão de obra) | 0.528 | 627.12 | 331.12 |
| mo113 | h | Operário não qualificado construção. (mão de obra) | 0.296 | 386.89 | 114.52 |
| % | % | Custos directos complementares | 2 % | 1782.76 | 35.66 |
|  |  | Custos directos |  |  | 1818.42 |
