# Parede de fachada de painéis sandwich isolantes, de alumínio

- Propriedade do ficheiro: CYPE INGENIEROS, S.A.
- Formato: FIEBDC-3/2002
- Âmbito geográfico: Cabo Verde
- Moeda: CVE
- Custos indirectos: 3.00 %
- IVA: 15.00 %

## F Fachadas, divisões e protecções

### FL Fachadas ligeiras

#### FLA Metálicas

**FLA040** m² Parede de fachada de painéis sandwich isolantes, de alumínio.
Parede de fachada de painéis sandwich isolantes, de 40 mm de espessura e 1000 mm de largura, formados por dupla face metálica de chapa de alumínio de 0,6 mm de espessura cada uma e alma isolante de poliuretano de 40 kg/m³ de densidade média, colocados em posição horizontal e fixados mecanicamente com sistema de fixação oculta a uma estrutura portante ou auxiliar. Inclusive acessórios de fixação dos painéis e fita flexível de butilo, adesiva em ambas as faces, para a selagem de estanquidade das sobreposições entre painéis sandwich.
Critérios considerados na determinação do preço da unidade de obra: O preço não inclui a estrutura suporte nem a resolução de pontos singulares.
Inclui: Implantação dos painéis. Corte, preparação e colocação dos painéis. Vedação de juntas. Fixação mecânica dos painéis.
Critério de medição de projecto: Superfície medida segundo documentação gráfica de Projecto, sem duplicar esquinas nem encontros, descontando as aberturas de superfície maior de 3 m².
Critério de medição de obra: Medir-se-á a superfície realmente executada segundo especificações de Projecto, sem duplicar esquinas nem encontros, descontando as aberturas de superfície maior de 3 m².

| Código | Un | Descrição | Rendimento | Preço | Importância |
|---|---|---|---|---|---|
| mt12ppl115d | m² | Painel sandwich isolante para fachadas, de 40 mm de espessura e 1000 mm de largura, formado por dupla face metálica de chapa de alumínio de 0,6 mm de espessura cada uma e alma isolante de poliuretano de 40 kg/m³ de densidade média, com junta desenhada para fixação com parafusos ocultos. (material) | 1.050 | 8842.01 | 9284.11 |
| mt13ccg030h | Ud | Parafuso auto-roscante de 6,5x130 mm de aço inoxidável, com anilha. (material) | 8.000 | 133.55 | 1068.40 |
| mt13dcp020a | m | Fita flexível de butilo, adesiva em ambas as faces, para a selagem de estanquidade das sobreposições entre painéis sandwich. (material) | 2.000 | 314.68 | 629.36 |
| op00ciz010 |  | Tesoura. | 1.000 | 0.00 | 0.00 |
| op00roe010 |  | Roedora. | 1.000 | 0.00 | 0.00 |
| op00ato010 |  | Aparafusadora. | 1.000 | 0.00 | 0.00 |
| op00tal010 |  | Berbequim. | 1.000 | 0.00 | 0.00 |
| mo051 | h | Oficial de 1ª montador de painéis metálicos. (mão de obra) | 0.342 | 528.43 | 180.72 |
| mo098 | h | Ajudante de montador de painéis metálicos. (mão de obra) | 0.342 | 329.52 | 112.70 |
| % | % | Custos directos complementares | 2 % | 11275.29 | 225.51 |
|  |  | Custos directos |  |  | 11500.80 |
