# Fachada dupla, de chapa perfilada de aço com isolamento intermédio

- Propriedade do ficheiro: CYPE INGENIEROS, S.A.
- Formato: FIEBDC-3/2002
- Âmbito geográfico: Cabo Verde
- Moeda: CVE
- Custos indirectos: 3.00 %
- IVA: 15.00 %

## F Fachadas, divisões e protecções

### FL Fachadas ligeiras

#### FLA De chapas de aço e painéis sandwich

**FLA020** m² Fachada dupla, de chapa perfilada de aço com isolamento intermédio.
Parede dupla de fachada, formada por folha interior de bandeja lisa de aço galvanizado, com encaixe simétrico, de 82 mm de altura e 0,6 mm de espessura, colocada em posição horizontal e fixada mecanicamente a uma estrutura portante ou auxiliar, isolamento de manta ligeira de lã de vidro, de 100 mm de espessura, segundo EN 13162, resistência térmica 2,25 m²°C/W, condutibilidade térmica 0,044 W/(m°C) e folha exterior de chapa perfilada de aço galvanizado, de 0,6 mm de espessura, entre 40 e 50 mm de altura do perfil, entre 250 e 270 mm de distância entre-eixos, colocada em posição vertical com uma sobreposição da chapa superior de 70 mm e uma sobreposição lateral de um trapézio e fixada mecanicamente às bandejas. Inclusive acessórios de fixação das chapas.
Critérios considerados na determinação do preço da unidade de obra: O preço não inclui a estrutura suporte nem a resolução de pontos singulares.
Inclui: Marcação das bandejas. Corte, preparação e colocação das bandejas. Fixação mecânica das bandejas. Colocação do isolamento. Marcação da disposição das chapas. Corte, preparação e colocação das chapas. Fixação mecânica das chapas.
Critério de medição de projecto: Superfície medida segundo documentação gráfica de Projecto, sem duplicar esquinas nem encontros, descontando as aberturas de superfície maior de 1 m².
Critério de medição de obra: Medir-se-á a superfície realmente executada segundo especificações de Projecto, sem duplicar esquinas nem encontros, descontando as aberturas de superfície maior de 1 m².

| Código | Un | Descrição | Rendimento | Preço | Importância |
|---|---|---|---|---|---|
| mt13ccg110a | m² | Bandeja lisa de aço galvanizado, com encaixe simétrico, de 82 mm de altura, 0,6 mm de espessura e inércia entre 75 e 85 cm4, segundo NP EN 14782; para parede de fachada tipo sandwich "in situ" de bandeja metálica. (material) | 1.050 | 1756.28 | 1844.09 |
| mt13ccg130b | Ud | Parafuso auto-roscante de 5,5x50 mm de aço inoxidável, com anilha de EPDM de 16 mm de diâmetro. (material) | 7.490 | 73.14 | 547.82 |
| mt13ccg130a | Ud | Parafuso auto-roscante de 4,8x22 mm de aço inoxidável, com anilha de EPDM de 16 mm de diâmetro. (material) | 1.220 | 48.33 | 58.96 |
| mt16lvi010bdf | m² | Manta ligeira de lã de vidro, de 100 mm de espessura, segundo EN 13162, resistência térmica 2,25 m²°C/W, condutibilidade térmica 0,044 W/(m°C), Euroclasse A1 de reacção ao fogo segundo NP EN 13501-1, capacidade de absorção de água a curto prazo <=1 kg/m² e factor de resistência à difusão do vapor de água 1. (material) | 1.050 | 699.95 | 734.95 |
| mt13ccg100b | m² | Chapa perfilada de aço galvanizado, de 0,6 mm de espessura, entre 40 e 50 mm de altura do perfil, entre 250 e 270 mm de distância entre-eixos e inércia entre 13 e 21 cm4, segundo NP EN 14782. (material) | 1.050 | 930.23 | 976.74 |
| mq08sol020 | h | Equipamentos e elementos auxiliares para soldadura eléctrica. (equipamento) | 0.116 | 328.50 | 38.11 |
| op00ciz010 |  | Tesoura. | 1.000 | 0.00 | 0.00 |
| op00roe010 |  | Roedora. | 1.000 | 0.00 | 0.00 |
| op00ato010 |  | Aparafusadora. | 1.000 | 0.00 | 0.00 |
| op00tal010 |  | Berbequim. | 1.000 | 0.00 | 0.00 |
| mo051 | h | Oficial de 1ª montador de painéis metálicos. (mão de obra) | 0.486 | 639.39 | 310.74 |
| mo098 | h | Ajudante de montador de painéis metálicos. (mão de obra) | 0.486 | 398.94 | 193.88 |
| % | % | Custos directos complementares | 2 % | 4705.29 | 94.11 |
|  |  | Custos directos |  |  | 4799.40 |
