# Divisória envidraçada de 4x2,9 m com vidro incolor e perfis de alumínio pré-lacado, com remate superior de de alumínio pré-lacado

- Propriedade do ficheiro: CYPE INGENIEROS, S.A.
- Formato: FIEBDC-3/2002
- Âmbito geográfico: Cabo Verde
- Moeda: CVE
- Custos indirectos: 3.00 %
- IVA: 15.00 %

## F Fachadas, divisões e protecções

### FO Divisórias e paredes móveis

#### FOL De alumínio

**FOL010** Ud Divisória envidraçada de 4x2,9 m com vidro incolor e perfis de alumínio pré-lacado, com remate superior de de alumínio pré-lacado.
Divisória envidraçada de 4x2,9 m, com vidro incolor, perfis de alumínio pré-lacado e remate superior de painel com ligação macho-fêmea composto por duas chapas de alumínio pré-lacado com isolamento intermédio de lã mineral. Incluindo p/p de ferragens, remates, vedação de juntas, suportes, encontros com outros tipos de paramentos, colocação de canalizações para instalações e execução de aberturas para mecanismos eléctricos. Totalmente terminada.
Inclui: Marcação dos pontos de fixação. Aprumo, nivelamento e fixação dos perfis que formam a estrutura. Colocação e fixação dos painéis. Colocação da canalização para instalações. Tratamento de juntas. Remate do perímetro do elemento, pelas duas faces.
Critério de medição de projecto: Número de unidades previstas, segundo documentação gráfica de Projecto.
Critério de medição de obra: Medir-se-á o número de unidades realmente executadas segundo especificações de Projecto.

| Código | Un | Descrição | Rendimento | Preço | Importância |
|---|---|---|---|---|---|
| mt26mal010a | m² | Painel opaco com ligação macho-fêmea para divisórias, formado por duas chapas de alumínio pré-lacado com isolamento intermédio de lã mineral de condutibilidade térmica 0,039 W/(m°C). (material) | 2.250 | 10415.13 | 23434.04 |
| mt26mal020a | m | Perfil em "U" de alumínio pré-lacado para divisórias. (material) | 9.700 | 1192.92 | 11571.32 |
| mt26mal030a | m | Rodapé de alumínio pré-lacado para divisórias. (material) | 3.900 | 1526.75 | 5954.33 |
| mt21vpi010d | m² | Vidro incolor, de 8 mm de espessura. Segundo NP EN 410 e NP EN 673. (material) | 8.200 | 4684.93 | 38416.43 |
| mt26mac040 | m | Perfil de alumínio lacado para fixação do vidro em divisórias. (material) | 18.300 | 895.52 | 16388.02 |
| op00ato010 |  | Aparafusadora. | 1.000 | 0.00 | 0.00 |
| mo011 | h | Oficial de 1ª montador. (mão de obra) | 8.190 | 472.00 | 3865.68 |
| mo080 | h | Ajudante de montador. (mão de obra) | 8.190 | 292.26 | 2393.61 |
| % | % | Custos directos complementares | 2 % | 102023.43 | 2040.47 |
|  |  | Custos directos |  |  | 104063.90 |
