# Remate de varanda de mármore Alpinina, de 26 a 35 cm de largura e 2 cm de espessura

- Propriedade do ficheiro: CYPE INGENIEROS, S.A.
- Formato: FIEBDC-3/2002
- Âmbito geográfico: Cabo Verde
- Custos indirectos: 3.00 %
- IVA: 15.00 %

## H Remates e trabalhos auxiliares

### HR Remates

#### HRB Remates de varanda

**HRB010** m Remate de varanda de mármore Alpinina, de 26 a 35 cm de largura e 2 cm de espessura.
Execução de remate de varanda de mármore Alpinina, de 26 a 35 cm de largura e 2 cm de espessura, com pingadeira, face e bordo recto polidos, assente com uma camada de argamassa de cimento, confeccionada em obra, com aditivo hidrófugo, dosificação 1:4, criando uma pendente suficiente para drenar a água. Inclusive enchimento das juntas entre peças e ligações com as paredes exteriores com argamassa de juntas especial para revestimentos de pedra natural.
Inclui: Marcação da disposição das peças. Colocação de réguas e prumadas fixas ao muro. Colocação, aprume, nivelação e alinhamento. Enchimento das juntas e limpeza.
Critério de medição de projecto: Comprimento medido pelo seu maior desenvolvimento linear, segundo documentação gráfica de Projecto.
Critério de medição de obra: Medir-se-á, pelo seu maior desenvolvimento linear, o comprimento realmente executado segundo especificações de Projecto, incluindo o comprimento que se poderá perder em meias esquadrias.

| Código | Un | Descrição | Rendimento | Preço | Importância |
|---|---|---|---|---|---|
| mt20zpn010ua | m | Remate de varanda de mármore Alpinina, de 26 a 35 cm de largura e 2 cm de espessura, com pingadeira, face e bordo recto polidos, segundo NP EN 771-6. (material) | 1.050 | 65.82 | 69.11 |
| mt08aaa010a | m³ | Água. (material) | 0.006 | 1.61 | 0.01 |
| mt01arg005a | t | Areia de pedreira, para argamassa preparada em obra. (material) | 0.014 | 17.11 | 0.24 |
| mt08cem000m | kg | Cimento cinzento em sacos. (material) | 3.420 | 0.14 | 0.48 |
| mt08adt010 | kg | Aditivo hidrófugo para impermeabilização de argamassas ou betões. (material) | 0.068 | 1.29 | 0.09 |
| mt09mcr220 | kg | Argamassa de enchimento de juntas para revestimentos, interiores ou exteriores, de pedra natural, polida ou para polir, composta de cimento, inertes à base de pó de mármore, pigmentos resistentes aos álcalis e aditivos especiais. (material) | 0.026 | 1.94 | 0.05 |
| mq06hor010 | h | Betoneira. (equipamento) | 0.013 | 1.28 | 0.02 |
| op00sie030 |  | Serra de disco de diamante, para mesa de trabalho, de corte húmido. | 1.000 | 0.00 | 0.00 |
| mo020 | h | Oficial de 1ª construção. (mão de obra) | 0.227 | 3.76 | 0.85 |
| mo113 | h | Operário não qualificado construção. (mão de obra) | 0.321 | 2.28 | 0.73 |
| % | % | Custos directos complementares | 2 % | 71.58 | 1.43 |
|  |  | Custos directos |  |  | 73.01 |
