# Revestimento de testa de laje com remate de laje de chapa de alumínio lacado em cor branca, com 60 microns de espessura mínima da película seca, 1,5 mm de espessura e 50 cm de desenvolvimento

- Propriedade do ficheiro: CYPE INGENIEROS, S.A.
- Formato: FIEBDC-3/2002
- Âmbito geográfico: Cabo Verde
- Custos indirectos: 3.00 %
- IVA: 15.00 %

## H Remates e trabalhos auxiliares

### HR Remates

#### HRF Remates de laje

**HRF010** m Revestimento de testa de laje com remate de laje de chapa de alumínio lacado em cor branca, com 60 microns de espessura mínima da película seca, 1,5 mm de espessura e 50 cm de desenvolvimento.
Execução de revestimento de testa de laje com remate de laje de chapa de alumínio lacado em cor branca, com 60 microns de espessura mínima da película seca, 1,5 mm de espessura e 50 cm de desenvolvimento, assentes com cola resina epóxi. Incluindo p/p de regularização da superfície suporte com argamassa de cimento, confeccionada em obra, com aditivo hidrófugo, dosificação 1:3, execução de juntas entre peças e no encontros com outros materiais, e vedação das mesmas com adesivo a frio.
Inclui: Marcação da disposição das peças. Colocação, aprume, nivelação e alinhamento. Vedação de juntas e limpeza.
Critério de medição de projecto: Comprimento medido pelo seu maior desenvolvimento linear, segundo documentação gráfica de Projecto.
Critério de medição de obra: Medir-se-á, pelo seu maior desenvolvimento linear, o comprimento realmente executado segundo especificações de Projecto, incluindo o comprimento que se poderá perder em meias esquadrias.

| Código | Un | Descrição | Rendimento | Preço | Importância |
|---|---|---|---|---|---|
| mt08aaa010a | m³ | Água. (material) | 0.006 | 1.61 | 0.01 |
| mt01arg005a | t | Areia de pedreira, para argamassa preparada em obra. (material) | 0.007 | 17.11 | 0.12 |
| mt08cem000m | kg | Cimento cinzento em sacos. (material) | 2.250 | 0.14 | 0.32 |
| mt08adt010 | kg | Aditivo hidrófugo para impermeabilização de argamassas ou betões. (material) | 0.045 | 1.29 | 0.06 |
| mt26aab010ad | m | Tubo quadrado de perfil oco de aço laminado a frio de 40x40x1,5 mm, montado em oficina. (material) | 1.000 | 4.82 | 4.82 |
| mt26aaa022 | Ud | Repercussão, por m de remate de laje, de elementos de fixação sobre betão: buchas de expansão de aço, parafusos especiais e pasta química. (material) | 1.000 | 4.20 | 4.20 |
| mt20wwa010 | kg | Cola resina epóxi. (material) | 0.440 | 8.09 | 3.56 |
| mt20ffm010o | m | Remate de laje de chapa de alumínio lacado em cor branca, com 60 microns de espessura mínima da película seca, 1,5 mm de espessura e 50 cm de desenvolvimento. (material) | 1.050 | 20.25 | 21.26 |
| mt20wwa021 | m | Vedação com adesivo a frio especial para metais. (material) | 2.800 | 1.67 | 4.68 |
| mq06hor010 | h | Betoneira. (equipamento) | 0.006 | 1.28 | 0.01 |
| mo020 | h | Oficial de 1ª construção. (mão de obra) | 0.285 | 3.76 | 1.07 |
| mo113 | h | Operário não qualificado construção. (mão de obra) | 0.337 | 2.28 | 0.77 |
| % | % | Custos directos complementares | 2 % | 40.88 | 0.82 |
|  |  | Custos directos |  |  | 41.70 |
