# Caixa de inversão de ciclo, para sistema VRV-IV

- Propriedade do ficheiro: CYPE INGENIEROS, S.A.
- Formato: FIEBDC-3/2002
- Âmbito geográfico: Cabo Verde
- Moeda: CVE
- Custos indirectos: 3.00 %
- IVA: 15.00 %

## I Instalações

### IB Sistemas de climatização

#### IBY Sistema VRV (Daikin)

**IBY265** Ud Caixa de inversão de ciclo, para sistema VRV-IV.
Caixa de inversão de ciclo frigorífico, com um par de ligações para a unidade interior, para gás R-410A, para sistema VRV-IV (Volume de Refrigerante Variável), bomba de calor com recuperação de calor, modelo BS1Q25A "DAIKIN", número máximo de unidades interiores ligáveis 8, índice de capacidade máximo das unidades interiores ligáveis 250, índice de capacidade mínimo das unidades interiores ligáveis 160, peso 15 kg e alimentação monofásica (230V/50Hz), com três ligações para a unidade exterior, uma para a linha de líquido, outra para a linha de descarga de gás e outra para a linha de sucção de gás, e duas ligações para a unidade interior, uma para a linha de líquido e outra para a linha de gás, com isolamento térmico e sonoro de espuma de poliuretano. Inclusive elementos para suspensão ao tecto.
Critérios considerados na determinação do preço da unidade de obra: O preço não inclui a canalização nem a cablagem eléctrica de alimentação.
Inclui: Marcação. Colocação e fixação. Ligação às linhas frigoríficas. Ligação à rede eléctrica. Ligação à rede de drenagem.
Critério de medição de projecto: Número de unidades previstas, segundo documentação gráfica de Projecto.
Critério de medição de obra: Medir-se-á o número de unidades realmente executadas segundo especificações de Projecto.

| Código | Un | Descrição | Rendimento | Preço | Importância |
|---|---|---|---|---|---|
| mt42dai610c | Ud | Caixa de inversão de ciclo frigorífico, com um par de ligações para a unidade interior, para gás R-410A, para sistema VRV-IV (Volume de Refrigerante Variável), bomba de calor com recuperação de calor, modelo BS1Q25A "DAIKIN", número máximo de unidades interiores ligáveis 8, índice de capacidade máximo das unidades interiores ligáveis 250, índice de capacidade mínimo das unidades interiores ligáveis 160, peso 15 kg e alimentação monofásica (230V/50Hz), com três ligações para a unidade exterior, uma para a linha de líquido, outra para a linha de descarga de gás e outra para a linha de sucção de gás, e duas ligações para a unidade interior, uma para a linha de líquido e outra para a linha de gás, com isolamento térmico e sonoro de espuma de poliuretano. (material) | 1.000 | 340744.07 | 340744.07 |
| mt42www090 | Ud | Kit de suportes para suspensão ao tecto, formado por quatro varões roscados de aço galvanizado, com as correspondentes buchas, porcas e anilhas. (material) | 1.000 | 3557.84 | 3557.84 |
| mo005 | h | Oficial de 1ª instalador de ar condicionado. (mão de obra) | 0.615 | 639.39 | 393.22 |
| mo104 | h | Ajudante de instalador de ar condicionado. (mão de obra) | 0.615 | 398.19 | 244.89 |
| % | % | Custos directos complementares | 2 % | 344940.02 | 6898.80 |
|  |  | Custos directos |  |  | 351838.82 |
