# Caixa de inversão de ciclo, para sistema VRV-IV

- Propriedade do ficheiro: CYPE INGENIEROS, S.A.
- Formato: FIEBDC-3/2002
- Âmbito geográfico: Cabo Verde
- Moeda: CVE
- Custos indirectos: 3.00 %
- IVA: 15.00 %

## I Instalações

### IB Sistemas de climatização

#### IBY Sistema VRV (Daikin)

**IBY265** Ud Caixa de inversão de ciclo, para sistema VRV-IV.
Caixa de inversão de ciclo frigorífico, de 8 pares de ligações para as unidades interiores, para gás R-410A, para sistema VRV (Volume de Refrigerante Variável), bomba de calor com recuperação de calor, modelo BS8Q14AV1B "DAIKIN", número máximo de unidades interiores ligáveis 40, número máximo de unidades interiores ligáveis 5 por derivação, índice de capacidade máximo das unidades interiores ligáveis 750, índice de capacidade máximo das unidades interiores ligáveis 140 por derivação, peso 15 kg e alimentação monofásica (230V/50Hz), com três ligações para a unidade exterior, uma para a linha de líquido, outra para a linha de descarga de gás e outra para a linha de sucção de gás, e duas ligações para cada unidade interior, uma para a linha de líquido e outra para a linha de gás, com isolamento térmico e sonoro de espuma de poliuretano. Inclusive elementos para suspensão ao tecto.
Critérios considerados na determinação do preço da unidade de obra: O preço não inclui a canalização nem a cablagem eléctrica de alimentação.
Inclui: Marcação. Colocação e fixação. Ligação às linhas frigoríficas. Ligação à rede eléctrica. Ligação à rede de drenagem.
Critério de medição de projecto: Número de unidades previstas, segundo documentação gráfica de Projecto.
Critério de medição de obra: Medir-se-á o número de unidades realmente executadas segundo especificações de Projecto.

| Código | Un | Descrição | Rendimento | Preço | Importância |
|---|---|---|---|---|---|
| mt42dai611c | Ud | Caixa de inversão de ciclo frigorífico, de 8 pares de ligações para as unidades interiores, para gás R-410A, para sistema VRV (Volume de Refrigerante Variável), bomba de calor com recuperação de calor, modelo BS8Q14AV1B "DAIKIN", número máximo de unidades interiores ligáveis 40, número máximo de unidades interiores ligáveis 5 por derivação, índice de capacidade máximo das unidades interiores ligáveis 750, índice de capacidade máximo das unidades interiores ligáveis 140 por derivação, peso 15 kg e alimentação monofásica (230V/50Hz), com três ligações para a unidade exterior, uma para a linha de líquido, outra para a linha de descarga de gás e outra para a linha de sucção de gás, e duas ligações para cada unidade interior, uma para a linha de líquido e outra para a linha de gás, com isolamento térmico e sonoro de espuma de poliuretano. (material) | 1.000 | 1203035.16 | 1203035.16 |
| mt42www090 | Ud | Kit de suportes para suspensão ao tecto, formado por quatro varões roscados de aço galvanizado, com as correspondentes buchas, porcas e anilhas. (material) | 1.000 | 3557.84 | 3557.84 |
| mo005 | h | Oficial de 1ª instalador de ar condicionado. (mão de obra) | 0.615 | 639.39 | 393.22 |
| mo104 | h | Ajudante de instalador de ar condicionado. (mão de obra) | 0.615 | 398.19 | 244.89 |
| % | % | Custos directos complementares | 2 % | 1207231.11 | 24144.62 |
|  |  | Custos directos |  |  | 1231375.73 |
