# Unidade exterior para sistema Mini VRV-IV Standard (Volume de Refrigerante Variável)

- Propriedade do ficheiro: CYPE INGENIEROS, S.A.
- Formato: FIEBDC-3/2002
- Âmbito geográfico: Cabo Verde
- Moeda: CVE
- Custos indirectos: 3.00 %
- IVA: 15.00 %

## I Instalações

### IB Sistemas de climatização

#### IBY Sistema VRV (Daikin)

**IBY252** Ud Unidade exterior para sistema Mini VRV-IV Standard (Volume de Refrigerante Variável), bomba de calor, modelo RXYSQ4T8V "DAIKIN", para gás R-410A, com temperatura de refrigerante variável para a melhora da eficiência estacional, alimentação monofásica (230V/50Hz), potência frigorífica nominal 12,1 kW (temperatura de bolbo húmido de ar interior 19°C, temperatura de bolbo seco do ar exterior 35°C), EER 4, SEER 7,89, consumo eléctrico nominal em arrefecimento 3,03 kW, limite de funcionamento de temperatura de bolbo seco do ar exterior em arrefecimento desde -5 até 46°C, potência calorífica nominal 12,1 kW (temperatura de bolbo seco de ar interior 20°C, temperatura de bolbo húmido do ar exterior 6°C), COP 4,52, consumo eléctrico nominal em aquecimento 2,68 kW, limite de funcionamento de temperatura de bolbo seco do ar exterior em aquecimento desde -20 até 15,5°C, possibilidade de ligação de até 8 unidades interiores com uma percentagem de capacidade mínima de 50% e máximo de 130%, controlo através de microprocessador, compressor swing, com controlo Inverter, 1345x900x320 mm, peso 104 kg, pressão sonora 50 dBA, caudal de ar 106 m³/min, comprimento total máximo da tubagem frigorífica 300 m, comprimento máximo entre unidade exterior e unidade interior mais distante 120 m (150 m equivalentes), diferença máxima de altura de instalação 50 m se a unidade exterior se encontra por cima das unidades interiores e 40 m se encontra-se por baixo, comprimento máximo entre o primeiro kit de ramificação (ligação Refnet) de tubagem frigorífica e unidade interior mais distante 40 m, bloco de terminais F1-F2 para cabo de 2 fios de transmissão e controlo (bus D-III Net), tratamento anticorrosivo especial do permutador de calor, função de recuperação de refrigerante, carga automática adicional de refrigerante, prova automática de funcionamento e ajuste de limitação de consumo de energia (função I-Demand). Inclusive elementos anti-vibratórios de pavimento.
Unidade exterior para sistema Mini VRV-IV Standard (Volume de Refrigerante Variável), bomba de calor, modelo RXYSQ4T8V "DAIKIN", para gás R-410A, com temperatura de refrigerante variável para a melhora da eficiência estacional, alimentação monofásica (230V/50Hz), potência frigorífica nominal 12,1 kW (temperatura de bolbo húmido de ar interior 19°C, temperatura de bolbo seco do ar exterior 35°C), EER 4, SEER 7,89, consumo eléctrico nominal em arrefecimento 3,03 kW, limite de funcionamento de temperatura de bolbo seco do ar exterior em arrefecimento desde -5 até 46°C, potência calorífica nominal 12,1 kW (temperatura de bolbo seco de ar interior 20°C, temperatura de bolbo húmido do ar exterior 6°C), COP 4,52, consumo eléctrico nominal em aquecimento 2,68 kW, limite de funcionamento de temperatura de bolbo seco do ar exterior em aquecimento desde -20 até 15,5°C, possibilidade de ligação de até 8 unidades interiores com uma percentagem de capacidade mínima de 50% e máximo de 130%, controlo através de microprocessador, compressor swing, com controlo Inverter, 1345x900x320 mm, peso 104 kg, pressão sonora 50 dBA, caudal de ar 106 m³/min, comprimento total máximo da tubagem frigorífica 300 m, comprimento máximo entre unidade exterior e unidade interior mais distante 120 m (150 m equivalentes), diferença máxima de altura de instalação 50 m se a unidade exterior se encontra por cima das unidades interiores e 40 m se encontra-se por baixo, comprimento máximo entre o primeiro kit de ramificação (ligação Refnet) de tubagem frigorífica e unidade interior mais distante 40 m, bloco de terminais F1-F2 para cabo de 2 fios de transmissão e controlo (bus D-III Net), tratamento anticorrosivo especial do permutador de calor, função de recuperação de refrigerante, carga automática adicional de refrigerante, prova automática de funcionamento e ajuste de limitação de consumo de energia (função I-Demand). Inclusive elementos anti-vibratórios de pavimento.
Inclui: Marcação. Colocação e fixação. Ligação às linhas frigoríficas. Ligação à rede eléctrica. Ligação à rede de drenagem. Colocação em funcionamento.
Critério de medição de projecto: Número de unidades previstas, segundo documentação gráfica de Projecto.
Critério de medição de obra: Medir-se-á o número de unidades realmente executadas segundo especificações de Projecto.
Critérios considerados na determinação do preço da unidade de obra: O preço não inclui a canalização nem a cablagem eléctrica de alimentação.

| Código | Un | Descrição | Rendimento | Preço | Importância |
|---|---|---|---|---|---|
| mt42dai010a | Ud | Unidade exterior para sistema Mini VRV-IV Standard (Volume de Refrigerante Variável), bomba de calor, modelo RXYSQ4T8V "DAIKIN", para gás R-410A, com temperatura de refrigerante variável para a melhora da eficiência estacional, alimentação monofásica (230V/50Hz), potência frigorífica nominal 12,1 kW (temperatura de bolbo húmido de ar interior 19°C, temperatura de bolbo seco do ar exterior 35°C), EER 4, SEER 7,89, consumo eléctrico nominal em arrefecimento 3,03 kW, limite de funcionamento de temperatura de bolbo seco do ar exterior em arrefecimento desde -5 até 46°C, potência calorífica nominal 12,1 kW (temperatura de bolbo seco de ar interior 20°C, temperatura de bolbo húmido do ar exterior 6°C), COP 4,52, consumo eléctrico nominal em aquecimento 2,68 kW, limite de funcionamento de temperatura de bolbo seco do ar exterior em aquecimento desde -20 até 15,5°C, possibilidade de ligação de até 8 unidades interiores com uma percentagem de capacidade mínima de 50% e máximo de 130%, controlo através de microprocessador, compressor swing, com controlo Inverter, 1345x900x320 mm, peso 104 kg, pressão sonora 50 dBA, caudal de ar 106 m³/min, comprimento total máximo da tubagem frigorífica 300 m, comprimento máximo entre unidade exterior e unidade interior mais distante 120 m (150 m equivalentes), diferença máxima de altura de instalação 50 m se a unidade exterior se encontra por cima das unidades interiores e 40 m se encontra-se por baixo, comprimento máximo entre o primeiro kit de ramificação (ligação Refnet) de tubagem frigorífica e unidade interior mais distante 40 m, bloco de terminais F1-F2 para cabo de 2 fios de transmissão e controlo (bus D-III Net), tratamento anticorrosivo especial do permutador de calor, função de recuperação de refrigerante, carga automática adicional de refrigerante, prova automática de funcionamento e ajuste de limitação de consumo de energia (função I-Demand). (material) | 1.000 | 945128.37 | 945128.37 |
| mt42www080 | Ud | Kit de amortecedores anti-vibração de pavimento, formado por quatro amortecedores de borracha, com os correspondentes parafusos, porcas e anilhas. (material) | 1.000 | 1228.84 | 1228.84 |
| mo005 | h | Oficial de 1ª instalador de ar condicionado. (mão de obra) | 4.757 | 472.00 | 2245.30 |
| mo104 | h | Ajudante de instalador de ar condicionado. (mão de obra) | 4.757 | 291.76 | 1387.90 |
| % | % | Custos directos complementares | 2 % | 949990.41 | 18999.81 |
|  |  | Custos directos |  |  | 968990.22 |
