# Grelha de impulsão de alumínio extrudido

- Propriedade do ficheiro: CYPE INGENIEROS, S.A.
- Formato: FIEBDC-3/2002
- Âmbito geográfico: Cabo Verde
- Custos indirectos: 3.00 %
- IVA: 15.00 %

## I Instalações

### IB Sistemas de climatização

#### IBZ Sistema Airzone

**IBZ011** Ud Grelha de impulsão de alumínio extrudido, com lâminas móveis horizontais, com comporta motorizada para regulação de caudal ocupando a superfície total da grelha, de 700x100 mm, anodizado cor prata, modelo RSDR070010AKMTE "AIRZONE", montado na parede.
Fornecimento e montagem de grelha de impulsão de alumínio extrudido, com lâminas móveis horizontais, com comporta motorizada para regulação de caudal ocupando a superfície total da grelha, de 700x100 mm, anodizado cor prata, modelo RSDR070010AKMTE "AIRZONE", fixação com clipes, motorização com alimentação a 12 Vcc por cabo, com deflector de ar para igualar a velocidade de impulsão no plano da grelha, modelo DFRD, de chapa de aço galvanizado, de 150x100 mm, montado na parede. Inclusive acessórios de montagem e elementos de fixação. Totalmente montada, ligada e testada.
Inclui: Colocação e fixação. Ligações.
Critério de medição de projecto: Número de unidades previstas, segundo documentação gráfica de Projecto.
Critério de medição de obra: Medir-se-á o número de unidades realmente executadas segundo especificações de Projecto.

| Código | Un | Descrição | Rendimento | Preço | Importância |
|---|---|---|---|---|---|
| mt42air022ai1b | Ud | Grelha de impulsão de alumínio extrudido, com lâminas móveis horizontais, com comporta motorizada para regulação de caudal ocupando a superfície total da grelha, de 700x100 mm, anodizado cor prata, modelo RSDR070010AKMTE "AIRZONE", fixação com clipes, motorização com alimentação a 12 Vcc por cabo, com deflector de ar para igualar a velocidade de impulsão no plano da grelha, modelo DFRD, de chapa de aço galvanizado, de 150x100 mm. (material) | 1.000 | 228.37 | 228.37 |
| mt42air500A | Ud | Travessa de chapa galvanizada para formação de aro de montagem de grelhas, comprimento 700 mm, modelo L 700 AG "AIRZONE". (material) | 2.000 | 3.22 | 6.44 |
| mt42air500q | Ud | Travessa de chapa galvanizada para formação de aro de montagem de grelhas, comprimento 100 mm, modelo L 100 AG "AIRZONE". (material) | 2.000 | 0.56 | 1.12 |
| mo005 | h | Oficial de 1ª instalador de ar condicionado. (mão de obra) | 0.397 | 3.85 | 1.53 |
| mo104 | h | Ajudante de instalador de ar condicionado. (mão de obra) | 0.318 | 2.35 | 0.75 |
| % | % | Custos directos complementares | 2 % | 238.21 | 4.76 |
|  |  | Custos directos |  |  | 242.97 |
