# Depósito de combustível líquido, enterrado, de chapa de aço

- Propriedade do ficheiro: CYPE INGENIEROS, S.A.
- Formato: FIEBDC-3/2002
- Âmbito geográfico: Cabo Verde
- Moeda: CVE
- Custos indirectos: 3.00 %
- IVA: 15.00 %

## I Instalações

### IC Aquecimento, arrefecimento, climatização e A.Q.S.

#### ICD Combustível líquido

**ICD110** Ud Depósito de combustível líquido, enterrado, de chapa de aço.
Depósito homologado de gasóleo, enterrado, de chapa de aço, de parede dupla, com uma capacidade de 1000 litros. Incluindo indicador de nível, tampa amovível, detector de fugas e elementos de protecção segundo norma, tratamento exterior através de granalhagem SA 2 1/2 e acabamento com uma camada de resina de poliuretano de 600 microns de espessura. Totalmente montado, ligado e testado. Sem incluir trabalhos auxiliares, a tomada de terra, nem o equipamento de protecção catódica.
Inclui: Colocação do depósito. Montagem da tampa amovível e dos seus acessórios.
Critério de medição de projecto: Número de unidades previstas, segundo documentação gráfica de Projecto.
Critério de medição de obra: Medir-se-á o número de unidades realmente executadas segundo especificações de Projecto.

| Código | Un | Descrição | Rendimento | Preço | Importância |
|---|---|---|---|---|---|
| mt38dep001ab | Ud | Depósito homologado de combustível líquido, enterrado, de chapa de aço, de parede dupla, de 900 mm de diâmetro e 1900 mm de comprimento, com uma capacidade de 1000 litros, segundo EN 12285-1. Tratamento exterior: granalhagem SA 2 1/2 e acabamento através de camada de resina de poliuretano de 600 microns de espessura. Inclusive detector de fugas e elementos de protecção segundo norma. (material) | 1.000 | 351204.11 | 351204.11 |
| mt38dep006a | Ud | Indicador de nível com sonda, para depósito de combustível líquido de chapa de aço. (material) | 1.000 | 11427.86 | 11427.86 |
| mt38dep009a | Ud | Tampa amovível de 40x40 cm, para inspecção de depósito de combustível líquido. (material) | 1.000 | 5671.52 | 5671.52 |
| mq04cag010a | h | Camião com grua de carga máxima 6 t. (equipamento) | 0.290 | 5313.45 | 1540.90 |
| mo004 | h | Oficial de 1ª instalador de aquecimento. (mão de obra) | 6.911 | 639.39 | 4418.82 |
| mo103 | h | Ajudante de instalador de aquecimento. (mão de obra) | 6.911 | 398.19 | 2751.89 |
| % | % | Custos directos complementares | 2 % | 377015.10 | 7540.30 |
|  |  | Custos directos |  |  | 384555.40 |
