# Depósito de combustível líquido, enterrado, de chapa de aço

- Propriedade do ficheiro: CYPE INGENIEROS, S.A.
- Formato: FIEBDC-3/2002
- Âmbito geográfico: Cabo Verde
- Moeda: CVE
- Custos indirectos: 3.00 %
- IVA: 15.00 %

## I Instalações

### IC Aquecimento, arrefecimento, climatização e A.Q.S.

#### ICD Combustível líquido

**ICD110** Ud Depósito de combustível líquido, enterrado, de chapa de aço.
Depósito homologado de gasóleo, enterrado, de chapa de aço, de parede simples, com uma capacidade de 8000 litros. Incluindo tubo de pesca de carga, interruptor de nível, indicador de nível, tampa amovível, elementos de protecção segundo norma, tratamento exterior através de granalhagem SA 2 1/2 e acabamento com uma camada de resina de poliuretano de 600 microns de espessura. Totalmente montado, ligado e testado. Sem incluir trabalhos auxiliares, a tomada de terra, nem o equipamento de protecção catódica.
Inclui: Colocação do depósito. Montagem da tampa amovível e dos seus acessórios.
Critério de medição de projecto: Número de unidades previstas, segundo documentação gráfica de Projecto.
Critério de medição de obra: Medir-se-á o número de unidades realmente executadas segundo especificações de Projecto.

| Código | Un | Descrição | Rendimento | Preço | Importância |
|---|---|---|---|---|---|
| mt38dep001ka | Ud | Depósito homologado de combustível líquido, enterrado, de chapa de aço, de parede simples, de 1850 mm de diâmetro e 3400 mm de comprimento, com uma capacidade de 8000 litros, segundo EN 12285-1. Tratamento exterior: granalhagem SA 2 1/2 e acabamento através de camada de resina de poliuretano de 600 microns de espessura. Inclusive elementos de protecção segundo norma. (material) | 1.000 | 1935743.25 | 1935743.25 |
| mt38dep004b | Ud | Tubo de pesca de carga, para depósito de combustível líquido de chapa de aço. (material) | 1.000 | 48629.21 | 48629.21 |
| mt38dep005b | Ud | Válvula reguladora de nível, para depósito de combustível líquido de chapa de aço. (material) | 1.000 | 16204.50 | 16204.50 |
| mt38dep006a | Ud | Indicador de nível com sonda, para depósito de combustível líquido de chapa de aço. (material) | 1.000 | 11427.86 | 11427.86 |
| mt38dep009b | Ud | Tampa amovível de 70x70 cm, para inspecção de depósito de combustível líquido. (material) | 1.000 | 19027.97 | 19027.97 |
| mq04cag010a | h | Camião com grua de carga máxima 6 t. (equipamento) | 0.580 | 5313.45 | 3081.80 |
| mo004 | h | Oficial de 1ª instalador de aquecimento. (mão de obra) | 9.298 | 639.39 | 5945.05 |
| mo103 | h | Ajudante de instalador de aquecimento. (mão de obra) | 9.298 | 398.19 | 3702.37 |
| % | % | Custos directos complementares | 2 % | 2043762.01 | 40875.24 |
|  |  | Custos directos |  |  | 2084637.25 |
