# Salamandra a carvão, potência 8 kW, de ferro fundido cor cinzento acetinado

- Propriedade do ficheiro: CYPE INGENIEROS, S.A.
- Formato: FIEBDC-3/2002
- Âmbito geográfico: Cabo Verde
- Moeda: CVE
- Custos indirectos: 3.00 %
- IVA: 15.00 %

## I Instalações

### IC Aquecimento, climatização e A.Q.S.

#### ICH Fogões de sala, recuperadores de calor, fogões e salamandras

**ICH070** Ud Salamandra a carvão, potência 8 kW, de ferro fundido cor cinzento acetinado.
Salamandra a carvão, potência 8 kW, de ferro fundido cor cinzento acetinado, de carregamento frontal, com gaveta de recolha de cinzas, porta de ferro fundido com vidro vitrocerâmico resistente até temperaturas de 800°C e entrada de ar regulável. Incluindo p/p de acessórios de ligação à conduta de evacuação dos produtos da combustão, sem incluir essa conduta. Totalmente montado e ligado.
Inclui: Implantação da salamandra. Disposição dos elementos. Montagem da salamandra e respectivos acessórios. Ligação à conduta de evacuação.
Critério de medição de projecto: Número de unidades previstas, segundo documentação gráfica de Projecto.
Critério de medição de obra: Medir-se-á o número de unidades realmente executadas segundo especificações de Projecto.

| Código | Un | Descrição | Rendimento | Preço | Importância |
|---|---|---|---|---|---|
| mt38chf030d | Ud | Salamandra a carvão, potência 8 kW, de ferro fundido cor cinzento acetinado, de carregamento frontal, com gaveta de recolha de cinzas, porta de ferro fundido com vidro vitrocerâmico resistente até temperaturas de 800°C e entrada de ar regulável, segundo EN 13240. (material) | 1.000 | 185615.66 | 185615.66 |
| mt38www010 | Ud | Material auxiliar para instalações de aquecimento. (material) | 1.000 | 258.05 | 258.05 |
| mo004 | h | Oficial de 1ª instalador de aquecimento. (mão de obra) | 0.738 | 472.00 | 348.34 |
| mo103 | h | Ajudante de instalador de aquecimento. (mão de obra) | 0.738 | 291.76 | 215.32 |
| % | % | Custos directos complementares | 2 % | 186437.37 | 3728.75 |
|  |  | Custos directos |  |  | 190166.12 |
