# Aerotermo eléctrico

- Propriedade do ficheiro: CYPE INGENIEROS, S.A.
- Formato: FIEBDC-3/2002
- Âmbito geográfico: Cabo Verde
- Moeda: CVE
- Custos indirectos: 3.00 %
- IVA: 15.00 %

## I Instalações

### IC Aquecimento, arrefecimento, climatização e A.Q.S.

#### ICM Emissores de calor eléctricos

**ICM020** Ud Aerotermo eléctrico.
Aerotermo eléctrico mural, com caixa de chapa de aço pintada, de 450x565x81 mm, caudal de ar 800 m³/h, nível sonoro a 1,5 m 49 dBA, potência 9 kW, divisível em 2 etapas, ventilador helicoidal de alumínio com motor para alimentação trifásica a 400 V, resistência eléctrica espiral isolada com pó de quartzo, interruptor de comando, contactor, protector térmico incorporado e suportes para parede, com termostato remoto de regulação.
Inclui: Marcação. Fixação dos suportes no paramento. Colocação do aparelho e acessórios. Ligação e verificação do seu correcto funcionamento.
Critério de medição de projecto: Número de unidades previstas, segundo documentação gráfica de Projecto.
Critério de medição de obra: Medir-se-á o número de unidades realmente executadas segundo especificações de Projecto.

| Código | Un | Descrição | Rendimento | Preço | Importância |
|---|---|---|---|---|---|
| mt42csp010hk | Ud | Aerotermo eléctrico mural, com caixa de chapa de aço pintada, de 450x565x81 mm, caudal de ar 800 m³/h, nível sonoro a 1,5 m 49 dBA, potência 9 kW, divisível em 2 etapas, ventilador helicoidal de alumínio com motor para alimentação trifásica a 400 V, resistência eléctrica espiral isolada com pó de quartzo, interruptor de comando, contactor, protector térmico incorporado e suportes para parede, com termostato remoto de regulação. (material) | 1.000 | 128738.82 | 128738.82 |
| mo004 | h | Oficial de 1ª instalador de aquecimento. (mão de obra) | 0.307 | 639.39 | 196.29 |
| mo103 | h | Ajudante de instalador de aquecimento. (mão de obra) | 0.307 | 398.19 | 122.24 |
| % | % | Custos directos complementares | 2 % | 129057.35 | 2581.15 |
|  |  | Custos directos |  |  | 131638.50 |
