# Cabo bus de comunicações, bipolar, blindado, de 1,25 mm² de secção

- Propriedade do ficheiro: CYPE INGENIEROS, S.A.
- Formato: FIEBDC-3/2002
- Âmbito geográfico: Cabo Verde
- Custos indirectos: 3.00 %
- IVA: 15.00 %

## I Instalações

### IC Aquecimento, climatização e A.Q.S.

#### ICP Sistema VRF (Toshiba)

**ICP550** m Cabo bus de comunicações, bipolar, blindado, de 1,25 mm² de secção.
Fornecimento e instalação de cabo bus de comunicações, bipolar, blindado, de 1,25 mm² de secção, sem polaridade. Totalmente montado, ligado e testado.
Inclui: Marcação. Ligações.
Critério de medição de projecto: Número de unidades previstas, segundo documentação gráfica de Projecto.
Critério de medição de obra: Medir-se-á o número de unidades realmente executadas segundo especificações de Projecto.

| Código | Un | Descrição | Rendimento | Preço | Importância |
|---|---|---|---|---|---|
| mt42tsb910a | m | Cabo bus de comunicações, bipolar, blindado, de 1,25 mm² de secção, sem polaridade (material) | 1.000 | 11.21 | 11.21 |
| mo004 | h | Oficial de 1ª instalador de ar condicionado. (mão de obra) | 0.060 | 3.39 | 0.20 |
| mo102 | h | Ajudante de instalador de ar condicionado. (mão de obra) | 0.060 | 2.15 | 0.13 |
| % | % | Custos directos complementares | 2 % | 11.54 | 0.23 |
|  |  | Custos directos |  |  | 11.77 |
