# Unidade exterior, bomba de calor, sistema ar-água multi-split

- Propriedade do ficheiro: CYPE INGENIEROS, S.A.
- Formato: FIEBDC-3/2002
- Âmbito geográfico: Cabo Verde
- Moeda: CVE
- Custos indirectos: 3.00 %
- IVA: 15.00 %

## I Instalações

### IC Aquecimento, arrefecimento, climatização e A.Q.S.

#### ICV Unidades centrais para aquecimento, arrefecimento, climatização e A.Q.S.

**ICV070** Ud Unidade exterior, bomba de calor, sistema ar-água multi-split.
Unidade exterior, sistema multi-split, bomba de calor com recuperação de calor, para gás R-410A, com compressor scroll, alimentação trifásica (400V/50Hz), potência calorífica 33,6 kW, com temperatura de bolbo seco do ar exterior 7°C e temperatura de saída da água da unidade interior 45°C, dimensões 1680x1300x765 mm, peso 331 kg, diâmetro de ligação da tubagem de descarga de gás 3/4", diâmetro de ligação da tubagem de sucção de gás 11/8", diâmetro de ligação da tubagem do líquido 1/2", comprimento máximo de tubagem frigorífica 100 m, diferença máxima de altura entre a unidade exterior e a unidade interior 40 m, limite de funcionamento de temperatura do ar exterior em aquecimento desde -15 até 20°C, limite de funcionamento de temperatura do ar exterior em produção de A.Q.S., em combinação com unidade interior, desde -15 até 35°C. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42dai354c | Ud | Unidade exterior, sistema multi-split, bomba de calor com recuperação de calor, para gás R-410A, com compressor scroll, alimentação trifásica (400V/50Hz), potência calorífica 33,6 kW, com temperatura de bolbo seco do ar exterior 7°C e temperatura de saída da água da unidade interior 45°C, dimensões 1680x1300x765 mm, peso 331 kg, diâmetro de ligação da tubagem de descarga de gás 3/4", diâmetro de ligação da tubagem de sucção de gás 11/8", diâmetro de ligação da tubagem do líquido 1/2", comprimento máximo de tubagem frigorífica 100 m, diferença máxima de altura entre a unidade exterior e a unidade interior 40 m, limite de funcionamento de temperatura do ar exterior em aquecimento desde -15 até 20°C, limite de funcionamento de temperatura do ar exterior em produção de A.Q.S., em combinação com unidade interior, desde -15 até 35°C. (material) | 1.000 | 3142029.80 | 3142029.80 |
| mo005 | h | Oficial de 1ª instalador de ar condicionado. (mão de obra) | 2.919 | 639.39 | 1866.38 |
| mo104 | h | Ajudante de instalador de ar condicionado. (mão de obra) | 2.919 | 398.19 | 1162.32 |
| % | % | Custos directos complementares | 2 % | 3145058.50 | 62901.17 |
|  |  | Custos directos |  |  | 3207959.67 |
