# Unidade exterior bomba de calor reversível

- Propriedade do ficheiro: CYPE INGENIEROS, S.A.
- Formato: FIEBDC-3/2002
- Âmbito geográfico: Cabo Verde
- Moeda: CVE
- Custos indirectos: 3.00 %
- IVA: 15.00 %

## I Instalações

### IC Aquecimento, climatização e A.Q.S.

#### ICV Unidades centrais de climatização

**ICV051** Ud Unidade exterior bomba de calor reversível, ar-água, para gás R-410A, com alimentação monofásica (230V/50Hz), potência calorífica 4,03 kW, e com temperatura de bolbo seco do ar exterior 7°C e temperatura de saída da água 45°C, potência calorífica 4,4 kW, e com temperatura de bolbo seco do ar exterior 7°C e temperatura de saída da água 35°C, potência frigorífica 4,2 kW, e com temperatura de bolbo seco do ar exterior 35°C e temperatura de saída da água 7°C, potência frigorífica 3,9 kW, e com temperatura de bolbo seco do ar exterior 35°C e temperatura de saída da água 18°C, dimensões 735x1085x350 mm, peso 76 kg.
Unidade exterior bomba de calor reversível, ar-água, para gás R-410A, com alimentação monofásica (230V/50Hz), potência calorífica 4,03 kW, e com temperatura de bolbo seco do ar exterior 7°C e temperatura de saída da água 45°C, potência calorífica 4,4 kW, e com temperatura de bolbo seco do ar exterior 7°C e temperatura de saída da água 35°C, potência frigorífica 4,2 kW, e com temperatura de bolbo seco do ar exterior 35°C e temperatura de saída da água 7°C, potência frigorífica 3,9 kW, e com temperatura de bolbo seco do ar exterior 35°C e temperatura de saída da água 18°C, dimensões 735x1085x350 mm, peso 76 kg. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai340a | Ud | Unidade exterior bomba de calor reversível, ar-água, para gás R-410A, com alimentação monofásica (230V/50Hz), potência calorífica 4,03 kW, e com temperatura de bolbo seco do ar exterior 7°C e temperatura de saída da água 45°C, potência calorífica 4,4 kW, e com temperatura de bolbo seco do ar exterior 7°C e temperatura de saída da água 35°C, potência frigorífica 4,2 kW, e com temperatura de bolbo seco do ar exterior 35°C e temperatura de saída da água 7°C, potência frigorífica 3,9 kW, e com temperatura de bolbo seco do ar exterior 35°C e temperatura de saída da água 18°C, dimensões 735x1085x350 mm, peso 76 kg. (material) | 1.000 | 523795.10 | 523795.10 |
| mt42www080 | Ud | Kit de amortecedores anti-vibração de pavimento, formado por quatro amortecedores de borracha, com os correspondentes parafusos, porcas e anilhas. (material) | 1.000 | 1226.55 | 1226.55 |
| mt37sve010d | Ud | Válvula de esfera de latão niquelado para enroscar de 1". (material) | 2.000 | 1503.55 | 3007.10 |
| mo005 | h | Oficial de 1ª instalador de ar condicionado. (mão de obra) | 2.008 | 472.00 | 947.78 |
| mo104 | h | Ajudante de instalador de ar condicionado. (mão de obra) | 2.008 | 291.76 | 585.85 |
| % | % | Custos directos complementares | 2 % | 529562.38 | 10591.25 |
|  |  | Custos directos |  |  | 540153.63 |
