# Equipamento ar-água para produção de A.Q.S

- Propriedade do ficheiro: CYPE INGENIEROS, S.A.
- Formato: FIEBDC-3/2002
- Âmbito geográfico: Cabo Verde
- Moeda: CVE
- Custos indirectos: 3.00 %
- IVA: 15.00 %

## I Instalações

### IC Aquecimento, climatização e A.Q.S.

#### ICV Unidades centrais de climatização

**ICV060** Ud Equipamento ar-água para produção de A.Q.S., aquecimento e arrefecimento, para gás R-410A, alimentação trifásica (400V/50Hz), potência calorífica 2,28 kW e COP 3,62 com temperatura de bolbo húmido do ar exterior 6°C e temperatura de saída da água 45°C, potência calorífica 2,67 kW e COP 5,32 com temperatura de bolbo húmido do ar exterior 6°C e temperatura de saída da água 35°C, potência frigorífica 4,86 kW e EER 2,64 com temperatura de bolbo seco do ar exterior 35°C e temperatura de saída da água 7°C, potência frigorífica 7,03 kW e EER 3,52 com temperatura de bolbo seco do ar exterior 35°C e temperatura de saída da água 18°C, formado por uma unidade interior de 1715x600x610 mm, peso 165 kg, com depósito de A.Q.S. de 180 litros e bomba de circulação, uma consola de controlo das unidades com ecrã LCD, e uma unidade exterior ar-água de 640x800x290 mm, peso 46 kg, nível sonoro 45 dBA. Inclusive elementos anti-vibratórios de pavimento. Totalmente montado, ligado e colocado em funcionamento pela empresa instaladora para a verificação do seu correcto funcionamento.
Equipamento ar-água para produção de A.Q.S., aquecimento e arrefecimento, para gás R-410A, alimentação trifásica (400V/50Hz), potência calorífica 2,28 kW e COP 3,62 com temperatura de bolbo húmido do ar exterior 6°C e temperatura de saída da água 45°C, potência calorífica 2,67 kW e COP 5,32 com temperatura de bolbo húmido do ar exterior 6°C e temperatura de saída da água 35°C, potência frigorífica 4,86 kW e EER 2,64 com temperatura de bolbo seco do ar exterior 35°C e temperatura de saída da água 7°C, potência frigorífica 7,03 kW e EER 3,52 com temperatura de bolbo seco do ar exterior 35°C e temperatura de saída da água 18°C, formado por uma unidade interior de 1715x600x610 mm, peso 165 kg, com depósito de A.Q.S. de 180 litros e bomba de circulação, uma consola de controlo das unidades com ecrã LCD, e uma unidade exterior ar-água de 640x800x290 mm, peso 46 kg, nível sonoro 45 dBA. Inclusive elementos anti-vibratórios de pavimento. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42mhi700a | Ud | Equipamento ar-água para produção de A.Q.S., aquecimento e arrefecimento, para gás R-410A, alimentação trifásica (400V/50Hz), potência calorífica 2,28 kW e COP 3,62 com temperatura de bolbo húmido do ar exterior 6°C e temperatura de saída da água 45°C, potência calorífica 2,67 kW e COP 5,32 com temperatura de bolbo húmido do ar exterior 6°C e temperatura de saída da água 35°C, potência frigorífica 4,86 kW e EER 2,64 com temperatura de bolbo seco do ar exterior 35°C e temperatura de saída da água 7°C, potência frigorífica 7,03 kW e EER 3,52 com temperatura de bolbo seco do ar exterior 35°C e temperatura de saída da água 18°C, formado por uma unidade interior de 1715x600x610 mm, peso 165 kg, com depósito de A.Q.S. de 180 litros e bomba de circulação, uma consola de controlo das unidades com ecrã LCD, e uma unidade exterior ar-água de 640x800x290 mm, peso 46 kg, nível sonoro 45 dBA. (material) | 1.000 | 901731.27 | 901731.27 |
| mt42www080 | Ud | Kit de amortecedores anti-vibração de pavimento, formado por quatro amortecedores de borracha, com os correspondentes parafusos, porcas e anilhas. (material) | 1.000 | 1228.84 | 1228.84 |
| mt37sve010c | Ud | Válvula de esfera de latão niquelado para enroscar de 3/4". (material) | 4.000 | 913.35 | 3653.40 |
| mo005 | h | Oficial de 1ª instalador de ar condicionado. (mão de obra) | 3.238 | 472.00 | 1528.34 |
| mo104 | h | Ajudante de instalador de ar condicionado. (mão de obra) | 3.238 | 291.76 | 944.72 |
| % | % | Custos directos complementares | 2 % | 909086.57 | 18181.73 |
|  |  | Custos directos |  |  | 927268.30 |
