# Unidade interior de ar condicionado para sistema VRV (Volume de Refrigerante Variável)

- Propriedade do ficheiro: CYPE INGENIEROS, S.A.
- Formato: FIEBDC-3/2002
- Âmbito geográfico: Cabo Verde
- Custos indirectos: 3.00 %
- IVA: 15.00 %

## I Instalações

### IC Aquecimento, climatização e A.Q.S.

#### ICY Sistema VRV (Daikin)

**ICY216** Ud Unidade interior de ar condicionado para sistema VRV (Volume de Refrigerante Variável), de cassete, à vista, de 4 vias, para gás R-410A, alimentação monofásica (230V/50Hz), modelo FXUQ71A "DAIKIN", potência frigorífica nominal 8 kW, potência calorífica nominal 9 kW, com conjunto de controlador remoto sem fios constituído por receptor e comando por infravermelhos, modelo BRC7C528W.
Fornecimento e instalação de unidade interior de ar condicionado para sistema VRV (Volume de Refrigerante Variável), de cassete, à vista, de 4 vias, para gás R-410A, alimentação monofásica (230V/50Hz), modelo FXUQ71A "DAIKIN", potência frigorífica nominal 8 kW (temperatura de bulbo seco de ar interior 27°C, temperatura de bulbo húmido de ar interior 19°C, temperatura de bulbo seco do ar exterior 35°C), potência calorífica nominal 9 kW (temperatura de bulbo seco de ar interior 20°C, temperatura de bulbo seco do ar exterior 7°C), consumo eléctrico nominal em arrefecimento 90 W, consumo eléctrico nominal em aquecimento 73 W, pressão sonora a velocidade baixa 38 dBA, caudal de ar a velocidade alta 22,5 m³/min, de 198x950x950 mm (de perfil baixo), peso 26 kg, com ventilador de duas velocidades, válvula de expansão electrónica, bomba de drenagem, bloco de terminais F1-F2 para cabo de 2 fios de transmissão e controlo (bus D-III Net) a unidade exterior, controlo por microprocessador, orientação vertical automática (distribuição uniforme de ar), sinal de limpeza de filtro, filtro de ar de sucção e admissão de ar exterior, com possibilidade de fechar uma ou duas vias de impulsão para facilitar a instalação em esquinas e corredores, com conjunto de controlador remoto sem fios constituído por receptor e comando por infravermelhos, modelo BRC7C528W. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42dai210a | Ud | Unidade interior de ar condicionado para sistema VRV (Volume de Refrigerante Variável), de cassete, à vista, de 4 vias, para gás R-410A, alimentação monofásica (230V/50Hz), modelo FXUQ71A "DAIKIN", potência frigorífica nominal 8 kW (temperatura de bulbo seco de ar interior 27°C, temperatura de bulbo húmido de ar interior 19°C, temperatura de bulbo seco do ar exterior 35°C), potência calorífica nominal 9 kW (temperatura de bulbo seco de ar interior 20°C, temperatura de bulbo seco do ar exterior 7°C), consumo eléctrico nominal em arrefecimento 90 W, consumo eléctrico nominal em aquecimento 73 W, pressão sonora a velocidade baixa 38 dBA, caudal de ar a velocidade alta 22,5 m³/min, de 198x950x950 mm (de perfil baixo), peso 26 kg, com ventilador de duas velocidades, válvula de expansão electrónica, bomba de drenagem, bloco de terminais F1-F2 para cabo de 2 fios de transmissão e controlo (bus D-III Net) a unidade exterior, controlo por microprocessador, orientação vertical automática (distribuição uniforme de ar), sinal de limpeza de filtro, filtro de ar de sucção e admissão de ar exterior, com possibilidade de fechar uma ou duas vias de impulsão para facilitar a instalação em esquinas e corredores. (material) | 1.000 | 1985.71 | 1985.71 |
| mt42dai530a | Ud | Conjunto de controlador remoto sem fios constituído por receptor e comando por infravermelhos, modelo BRC7C528W "DAIKIN", com função para/arranque, alteração do modo de funcionamento, ajuste do ponto de refêrencia, selecção da velocidade do ventilador, visualização de sinal no receptor, reset de filtro sujo no comando e alteração de orientação das lâminas. (material) | 1.000 | 242.43 | 242.43 |
| mo004 | h | Oficial de 1ª instalador de ar condicionado. (mão de obra) | 1.205 | 3.39 | 4.08 |
| mo102 | h | Ajudante de instalador de ar condicionado. (mão de obra) | 1.205 | 2.15 | 2.59 |
| % | % | Custos directos complementares | 2 % | 2234.81 | 44.70 |
|  |  | Custos directos |  |  | 2279.51 |
