# Unidade interior para produção de água fria e quente para sistema VRV (Volume de Refrigerante Variável)

- Propriedade do ficheiro: CYPE INGENIEROS, S.A.
- Formato: FIEBDC-3/2002
- Âmbito geográfico: Cabo Verde
- Custos indirectos: 3.00 %
- IVA: 15.00 %

## I Instalações

### IC Aquecimento, climatização e A.Q.S.

#### ICY Sistema VRV (Daikin)

**ICY230** Ud Unidade interior para produção de água fria e quente para sistema VRV (Volume de Refrigerante Variável), modelo Hidrobox HXY125A "DAIKIN", para gás R-410A, alimentação monofásica (230V/50Hz), potência frigorífica nominal 12,5 kW, potência calorífica nominal 14 kW, regulação da temperatura de saída de água de 5°C a 45°C.
Fornecimento e instalação de unidade interior para produção de água fria e quente para sistema VRV (Volume de Refrigerante Variável), modelo Hidrobox HXY125A "DAIKIN", para gás R-410A, alimentação monofásica (230V/50Hz), potência frigorífica nominal 12,5 kW, potência calorífica nominal 14 kW, regulação da temperatura de saída de água de 5°C a 45°C, de 890x344x480 mm, peso 44 kg, com válvula de expansão electrónica, bloco de terminais F1-F2 para cabo de 2 fios de transmissão e controlo (bus D-III Net) a unidade exterior. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42dai305b | Ud | Unidade interior para produção de água fria e quente para sistema VRV (Volume de Refrigerante Variável), modelo Hidrobox HXY125A "DAIKIN", para gás R-410A, alimentação monofásica (230V/50Hz), potência frigorífica nominal 12,5 kW, potência calorífica nominal 14 kW, regulação da temperatura de saída de água de 5°C a 45°C, de 890x344x480 mm, peso 44 kg, com válvula de expansão electrónica, bloco de terminais F1-F2 para cabo de 2 fios de transmissão e controlo (bus D-III Net) a unidade exterior. (material) | 1.000 | 4105.95 | 4105.95 |
| mo004 | h | Oficial de 1ª instalador de ar condicionado. (mão de obra) | 1.205 | 3.39 | 4.08 |
| mo102 | h | Ajudante de instalador de ar condicionado. (mão de obra) | 1.205 | 2.15 | 2.59 |
| % | % | Custos directos complementares | 2 % | 4112.62 | 82.25 |
|  |  | Custos directos |  |  | 4194.87 |
