# Controlo centralizado "DAIKIN"

- Propriedade do ficheiro: CYPE INGENIEROS, S.A.
- Formato: FIEBDC-3/2002
- Âmbito geográfico: Cabo Verde
- Custos indirectos: 3.00 %
- IVA: 15.00 %

## I Instalações

### IC Aquecimento, climatização e A.Q.S.

#### ICY Sistema VRV (Daikin)

**ICY500** Ud Controlo centralizado "DAIKIN", para sistema VRV (Volume de Refrigerante Variável) com unidades ligadas através de bus de controlo DIII-net, com um máximo de 64 unidades interiores, constituído por consola de controlo centralizado do arranque e paragem individual ou por grupos de até 64 unidades interiores e até 10 módulos de unidades exteriores, modelo DCS302C51, caixa para encastrar consola de controlo centralizado, modelo KJB212A.
Fornecimento e instalação de controlo centralizado "DAIKIN", para sistema VRV (Volume de Refrigerante Variável) com unidades ligadas através de bus de controlo DIII-net, com um máximo de 64 unidades interiores, constituído por consola de controlo centralizado do arranque e paragem individual ou por grupos de até 64 unidades interiores e até 10 módulos de unidades exteriores, modelo DCS302C51, caixa para encastrar consola de controlo centralizado, modelo KJB212A. Totalmente montado, ligado e testado.
Inclui: Marcação. Colocação e fixação dos elementos. Ligações.
Critério de medição de projecto: Número de unidades previstas, segundo documentação gráfica de Projecto.
Critério de medição de obra: Medir-se-á o número de unidades realmente executadas segundo especificações de Projecto.

| Código | Un | Descrição | Rendimento | Preço | Importância |
|---|---|---|---|---|---|
| mt42dai700a | Ud | Consola de controlo centralizado do arranque e paragem individual ou por grupos de até 64 unidades interiores e até 10 módulos de unidades exteriores, modelo DCS302C51 "DAIKIN", com ajuste do ponto de refêrencia, alteração de velocidade do ventilador, modo de funcionamento, visualização e rearme de sinal de filtro, direcção do deflector em impulsão de ar (unidades cassete, de parede, de pavimento e horizontais de tecto), estado de avaria e código de erro, dimensões 120x180x16 mm e alimentação monofásica a 230 V, para sistema VRV (Volume de Refrigerante Variável). (material) | 1.000 | 2783.08 | 2783.08 |
| mt42dai711a | Ud | Caixa para encastrar consola de controlo centralizado, modelo KJB212A "DAIKIN". (material) | 1.000 | 98.09 | 98.09 |
| mo004 | h | Oficial de 1ª instalador de ar condicionado. (mão de obra) | 1.205 | 3.39 | 4.08 |
| mo102 | h | Ajudante de instalador de ar condicionado. (mão de obra) | 1.205 | 2.15 | 2.59 |
| % | % | Custos directos complementares | 2 % | 2887.84 | 57.76 |
|  |  | Custos directos |  |  | 2945.60 |
