# Comutador inversor saliente, estanque

- Propriedade do ficheiro: CYPE INGENIEROS, S.A.
- Formato: FIEBDC-3/2002
- Âmbito geográfico: Cabo Verde
- Moeda: CVE
- Custos indirectos: 3.00 %
- IVA: 15.00 %

## I Instalações

### IE Eléctricas

#### IEM Mecanismos

**IEM046** Ud Comutador inversor saliente, estanque.
Comutador inversor estanque, com grau de protecção IP55, monobloco, gama básica, intensidade atribuída 10 AX, tensão atribuída 250 V, com tecla simples e caixa, de cor cinzento. Instalação saliente.
Inclui: Montagem, ligação e verificação do seu correcto funcionamento.
Critério de medição de projecto: Número de unidades previstas, segundo documentação gráfica de Projecto.
Critério de medição de obra: Medir-se-á o número de unidades realmente executadas segundo especificações de Projecto.

| Código | Un | Descrição | Rendimento | Preço | Importância |
|---|---|---|---|---|---|
| mt33gbg307a | Ud | Comutador inversor estanque, com grau de protecção IP55 segundo IEC 60439, monobloco, saliente, gama básica, intensidade atribuída 10 AX, tensão atribuída 250 V, com tecla simples e caixa, de cor cinzento, segundo EN 60669. (material) | 1.000 | 4045.64 | 4045.64 |
| mo003 | h | Oficial de 1ª electricista. (mão de obra) | 0.307 | 639.39 | 196.29 |
| % | % | Custos directos complementares | 2 % | 4241.93 | 84.84 |
|  |  | Custos directos |  |  | 4326.77 |
