# Interruptor diferencial instantâneo, 2P/ 63A/30mA

- Propriedade do ficheiro: CYPE INGENIEROS, S.A.
- Formato: FIEBDC-3/2002
- Âmbito geográfico: Cabo Verde
- Custos indirectos: 3.00 %
- IVA: 15.00 %

## I Instalações

### IE Eléctricas

#### IEX Aparelhagem

**IEX060** Ud Interruptor diferencial instantâneo, 2P/ 63A/30mA.
Fornecimento e instalação de interruptor diferencial instantâneo, 2P/63A/30mA, de 2 módulos. Inclusive acessórios e fixações. Totalmente montado, ligado e testado.
Inclui: Montagem e ligação do elemento.
Critério de medição de projecto: Número de unidades previstas, segundo documentação gráfica de Projecto.
Critério de medição de obra: Medir-se-á o número de unidades realmente executadas segundo especificações de Projecto.

| Código | Un | Descrição | Rendimento | Preço | Importância |
|---|---|---|---|---|---|
| mt35cgm029ac | Ud | Interruptor diferencial instantâneo, 2P/63A/30mA, de 2 módulos, inclusive p/p de acessórios de montagem. Segundo EN 61008-1. (material) | 1.000 | 325.18 | 325.18 |
| mo002 | h | Oficial de 1ª electricista. (mão de obra) | 0.426 | 3.39 | 1.44 |
| % | % | Custos directos complementares | 2 % | 326.62 | 6.53 |
|  |  | Custos directos |  |  | 333.15 |
