# Luminária para hospital. Instalação encastrada

- Propriedade do ficheiro: CYPE INGENIEROS, S.A.
- Formato: FIEBDC-3/2002
- Âmbito geográfico: Cabo Verde
- Moeda: CVE
- Custos indirectos: 3.00 %
- IVA: 15.00 %

## I Instalações

### II Iluminação

#### III Instalação interior

**III020** Ud Luminária para hospital. Instalação encastrada.
Luminária rectangular para hospital, de tecto, de chapa de aço, acabamento termoesmaltado, de cor branca acabamento mate, com tratamento antibacteriano, não regulável, de 45 W, alimentação a 220/240 V e 50-60 Hz, de 297x1197x102 mm, com lâmpada LED, temperatura de cor 4000 K, óptica formada por reflector de alto rendimento, feixe de luz extensivo 85°, difusor microprismático de alta transparência, cobertura óptica com vidro de segurança temperado, aro embelezador de alumínio extrudido, índice unificado de encandeamento menor que 19, índice de reprodução cromática maior de 80, fluxo luminoso 4708 lúmens, grau de protecção IP65, com sistema de fixação e dispositivos de ligação. Instalação encastrada.
Critérios considerados na determinação do preço da unidade de obra: O preço não inclui os trabalhos auxiliares de pedreiro para instalações.
Inclui: Marcação. Montagem, ligação e verificação do seu correcto funcionamento.
Critério de medição de projecto: Número de unidades previstas, segundo documentação gráfica de Projecto.
Critério de medição de obra: Medir-se-á o número de unidades realmente executadas segundo especificações de Projecto.

| Código | Un | Descrição | Rendimento | Preço | Importância |
|---|---|---|---|---|---|
| mt34lle185ba | Ud | Luminária rectangular para hospital, de tecto, de chapa de aço, acabamento termoesmaltado, de cor branca acabamento mate, com tratamento antibacteriano, não regulável, de 45 W, alimentação a 220/240 V e 50-60 Hz, de 297x1197x102 mm, com lâmpada LED, temperatura de cor 4000 K, óptica formada por reflector de alto rendimento, feixe de luz extensivo 85°, difusor microprismático de alta transparência, cobertura óptica com vidro de segurança temperado, aro embelezador de alumínio extrudido, índice unificado de encandeamento menor que 19, índice de reprodução cromática maior de 80, fluxo luminoso 4708 lúmens, grau de protecção IP65, com sistema de fixação e dispositivos de ligação, para encastrar. (material) | 1.000 | 105347.43 | 105347.43 |
| mo003 | h | Oficial de 1ª electricista. (mão de obra) | 0.307 | 639.39 | 196.29 |
| mo102 | h | Ajudante de electricista. (mão de obra) | 0.307 | 398.19 | 122.24 |
| % | % | Custos directos complementares | 2 % | 105665.96 | 2113.32 |
|  |  | Custos directos |  |  | 107779.28 |
