# Luminária tipo Downlight. Instalação suspensa

- Propriedade do ficheiro: CYPE INGENIEROS, S.A.
- Formato: FIEBDC-3/2002
- Âmbito geográfico: Cabo Verde
- Moeda: CVE
- Custos indirectos: 3.00 %
- IVA: 15.00 %

## I Instalações

### II Iluminação

#### III Instalação interior

**III120** Ud Luminária tipo Downlight. Instalação suspensa.
Luminária suspensa tipo Downlight, de 320 mm de diâmetro e 355 mm de altura, para lâmpada fluorescente tripla TC-TEL de 32 W, modelo Miniyes 1x32W TC-TEL Difusor "LAMP", com corpo de alumínio extrudido de cor RAL 9006 com equipamento de acendimento electrónico e aletas de arrefecimento; protecção IP20; difusor acetinado; sistema de suspensão por cabo de aço de 3x0,75 mm de diâmetro e 4 m de comprimento máximo. Inclusive lâmpadas.
Inclui: Marcação. Montagem, ligação e verificação do seu correcto funcionamento.
Critério de medição de projecto: Número de unidades previstas, segundo documentação gráfica de Projecto.
Critério de medição de obra: Medir-se-á o número de unidades realmente executadas segundo especificações de Projecto.

| Código | Un | Descrição | Rendimento | Preço | Importância |
|---|---|---|---|---|---|
| mt34lam050vaA | Ud | Luminária suspensa tipo Downlight, de 320 mm de diâmetro e 355 mm de altura, para lâmpada fluorescente tripla TC-TEL de 32 W, modelo Miniyes 1x32W TC-TEL Difusor "LAMP", com corpo de alumínio extrudido de cor RAL 9006 com equipamento de acendimento electrónico e aletas de arrefecimento; protecção IP20; difusor acetinado; sistema de suspensão por cabo de aço de 3x0,75 mm de diâmetro e 4 m de comprimento máximo. (material) | 1.000 | 20749.96 | 20749.96 |
| mt34tuf020u | Ud | Lâmpada fluorescente compacta TC-TEL de 32 W. (material) | 1.000 | 1525.17 | 1525.17 |
| mo003 | h | Oficial de 1ª electricista. (mão de obra) | 0.246 | 567.64 | 139.64 |
| mo102 | h | Ajudante de electricista. (mão de obra) | 0.246 | 353.55 | 86.97 |
| % | % | Custos directos complementares | 2 % | 22501.74 | 450.03 |
|  |  | Custos directos |  |  | 22951.77 |
