# Luminária encastrada tipo Downlight

- Propriedade do ficheiro: CYPE INGENIEROS, S.A.
- Formato: FIEBDC-3/2002
- Âmbito geográfico: Cabo Verde
- Moeda: CVE
- Custos indirectos: 3.00 %
- IVA: 15.00 %

## I Instalações

### II Iluminação

#### III Instalação interior

**III100** Ud Luminária encastrada tipo Downlight.
Luminária circular de tecto Downlight, de 250 mm de diâmetro, para 2 lâmpadas fluorescentes TC-D de 26 W; com aro exterior e corpo interior de alumínio injectado, acabamento lacado, de cor branca; reflector de alumínio de alta pureza e balastro magnético; protecção IP20 e isolamento classe F. Instalação encastrada. Inclusive lâmpadas.
Inclui: Marcação. Montagem, ligação e verificação do seu correcto funcionamento.
Critério de medição de projecto: Número de unidades previstas, segundo documentação gráfica de Projecto.
Critério de medição de obra: Medir-se-á o número de unidades realmente executadas segundo especificações de Projecto.
Critérios considerados na determinação do preço da unidade de obra: O preço não inclui os trabalhos auxiliares de pedreiro para instalações.

| Código | Un | Descrição | Rendimento | Preço | Importância |
|---|---|---|---|---|---|
| mt34lam030cb | Ud | Luminária circular de tecto Downlight, de 250 mm de diâmetro, para 2 lâmpadas fluorescentes TC-D de 26 W; com aro exterior e corpo interior de alumínio injectado, acabamento lacado, de cor branca; reflector de alumínio de alta pureza e balastro magnético; protecção IP20 e isolamento classe F. (material) | 1.000 | 13076.92 | 13076.92 |
| mt34tuf020o | Ud | Lâmpada fluorescente compacta TC-D de 26 W. (material) | 2.000 | 683.85 | 1367.70 |
| mo003 | h | Oficial de 1ª electricista. (mão de obra) | 0.491 | 498.22 | 244.63 |
| mo102 | h | Ajudante de electricista. (mão de obra) | 0.491 | 309.65 | 152.04 |
| % | % | Custos directos complementares | 2 % | 14841.29 | 296.83 |
|  |  | Custos directos |  |  | 15138.12 |
