# Aplique

- Propriedade do ficheiro: CYPE INGENIEROS, S.A.
- Formato: FIEBDC-3/2002
- Âmbito geográfico: Cabo Verde
- Moeda: CVE
- Custos indirectos: 3.00 %
- IVA: 15.00 %

## I Instalações

### II Iluminação

#### III Instalação interior

**III160** Ud Aplique.
Aplique de parede, de 402x130x400 mm, para 1 lâmpada fluorescente TC-L de 24 W, com corpo de luminária formado por perfis de alumínio extrudido, acabamento termoesmaltado, de cor branca; reflector acabamento termoesmaltado de cor branca; difusor de policarbonato com chapa microperfurada; protecção IP20, isolamento classe F e rendimento maior que 65%. Instalação em superfície. Inclusive lâmpadas.
Inclui: Marcação. Montagem, ligação e verificação do seu correcto funcionamento.
Critério de medição de projecto: Número de unidades previstas, segundo documentação gráfica de Projecto.
Critério de medição de obra: Medir-se-á o número de unidades realmente executadas segundo especificações de Projecto.

| Código | Un | Descrição | Rendimento | Preço | Importância |
|---|---|---|---|---|---|
| mt34ode030a | Ud | Aplique de parede, de 402x130x400 mm, para 1 lâmpada fluorescente TC-L de 24 W, com corpo de luminária formado por perfis de alumínio extrudido, acabamento termoesmaltado, de cor branca; reflector acabamento termoesmaltado de cor branca; difusor de policarbonato com chapa microperfurada; protecção IP20, isolamento classe F e rendimento maior que 65%. (material) | 1.000 | 18432.17 | 18432.17 |
| mt34tuf020e | Ud | Lâmpada fluorescente compacta TC-L de 24 W. (material) | 1.000 | 852.61 | 852.61 |
| mo003 | h | Oficial de 1ª electricista. (mão de obra) | 0.184 | 567.64 | 104.45 |
| mo102 | h | Ajudante de electricista. (mão de obra) | 0.184 | 353.55 | 65.05 |
| % | % | Custos directos complementares | 2 % | 19454.28 | 389.09 |
|  |  | Custos directos |  |  | 19843.37 |
