# Iluminação de emergência em zonas comuns

- Propriedade do ficheiro: CYPE INGENIEROS, S.A.
- Formato: FIEBDC-3/2002
- Âmbito geográfico: Cabo Verde
- Moeda: CVE
- Custos indirectos: 3.00 %
- IVA: 15.00 %

## I Instalações

### IO Contra incêndios

#### IOA Iluminação de emergência

**IOA020** Ud Iluminação de emergência em zonas comuns.
Luminária de emergência, com tubo linear fluorescente, 6 W - G5, fluxo luminoso 155 lúmens, carcaça de 245x110x58 mm, classe II, IP42, com baterias de Ni-Cd de alta temperatura, autonomia de 1 h, alimentação a 230 V, tempo de carga 24 h. Instalação em superfície em zonas comuns. Inclusive acessórios e elementos de fixação.
Inclui: Marcação. Fixação e nivelação. Montagem, ligação e verificação do seu correcto funcionamento.
Critério de medição de projecto: Número de unidades previstas, segundo documentação gráfica de Projecto.
Critério de medição de obra: Medir-se-á o número de unidades realmente executadas segundo especificações de Projecto.

| Código | Un | Descrição | Rendimento | Preço | Importância |
|---|---|---|---|---|---|
| mt34aem010d | Ud | Luminária de emergência, com tubo linear fluorescente, 6 W - G5, fluxo luminoso 155 lúmens, carcaça de 245x110x58 mm, classe II, IP42, com baterias de Ni-Cd de alta temperatura, autonomia de 1 h, alimentação a 230 V, tempo de carga 24 h. Inclusive acessórios e elementos de fixação. (material) | 1.000 | 6405.52 | 6405.52 |
| mo003 | h | Oficial de 1ª electricista. (mão de obra) | 0.246 | 567.64 | 139.64 |
| mo102 | h | Ajudante de electricista. (mão de obra) | 0.246 | 353.55 | 86.97 |
| % | % | Custos directos complementares | 2 % | 6632.13 | 132.64 |
|  |  | Custos directos |  |  | 6764.77 |
