# Execução de protecção passiva contra incêndios de estrutura metálica através da aplicação de tinta intumescente

- Propriedade do ficheiro: CYPE INGENIEROS, S.A.
- Formato: FIEBDC-3/2002
- Âmbito geográfico: Cabo Verde
- Moeda: CVE
- Custos indirectos: 3.00 %
- IVA: 15.00 %

## I Instalações

### IO Contra incêndios

#### IOJ Protecção passiva contra incêndios

**IOJ026** m² Execução de protecção passiva contra incêndios de estrutura metálica através da aplicação de tinta intumescente, em emulsão aquosa monocomponente, cor branca, acabamento mate liso, até formar uma espessura mínima de 299 micras e alcançar uma resistência ao fogo de 15 minutos; aplicação prévia de uma demão de primário vedante de dois componentes para interior, à base de resinas epóxi e fosfato de zinco, cor cinzento, com um rendimento não inferior a 0,125 l/m² (para uma espessura mínima de película seca de 50 microns).
Execução de protecção passiva contra incêndios de estrutura metálica através da aplicação de tinta intumescente, em emulsão aquosa monocomponente, cor branca, acabamento mate liso, até formar uma espessura mínima de 299 micras e alcançar uma resistência ao fogo de 15 minutos; aplicação prévia de uma demão de primário vedante de dois componentes para interior, à base de resinas epóxi e fosfato de zinco, cor cinzento, com um rendimento não inferior a 0,125 l/m² (para uma espessura mínima de película seca de 50 microns).
Inclui: Preparação e limpeza da superfície suporte. Aplicação de uma demão de primário. Aplicação das demãos de acabamento.
Critério de medição de projecto: Superfície resultante do desenvolvimento dos perfis metálicos que compõem a estrutura, segundo documentação gráfica de Projecto.
Critério de medição de obra: Medir-se-á a superfície realmente executada segundo especificações de Projecto, resultante do desenvolvimento dos perfis metálicos que compõem a estrutura.

| Código | Un | Descrição | Rendimento | Preço | Importância |
|---|---|---|---|---|---|
| mt27plj030a | l | Primário vedante de dois componentes para interior, à base de resinas epóxi e fosfato de zinco, cor cinzento, para aplicar com trincha, rolo ou pistola. (material) | 0.125 | 2386.92 | 298.37 |
| mt27pwj010a | kg | Tinta intumescente, em emulsão aquosa monocomponente, cor branca, acabamento mate liso, para aplicar com pistola de alta pressão ou com trincha. (material) | 0.658 | 2297.70 | 1511.89 |
| op00tal020 |  | Berbequim com misturador. | 1.000 | 0.00 | 0.00 |
| mo038 | h | Oficial de 1ª pintor. (mão de obra) | 0.124 | 458.42 | 56.84 |
| mo076 | h | Ajudante de pintor. (mão de obra) | 0.124 | 292.26 | 36.24 |
| % | % | Custos directos complementares | 2 % | 1903.34 | 38.07 |
|  |  | Custos directos |  |  | 1941.41 |
