# Sistema de protecção passiva contra incêndios de conduta metálica horizontal de ventilação

- Propriedade do ficheiro: CYPE INGENIEROS, S.A.
- Formato: FIEBDC-3/2002
- Âmbito geográfico: Cabo Verde
- Moeda: CVE
- Custos indirectos: 3.00 %
- IVA: 15.00 %

## I Instalações

### IO Contra incêndios

#### IOJ Protecção passiva contra incêndios

**IOJ031** m² Sistema de protecção passiva contra incêndios de conduta metálica horizontal de ventilação, protegido nas suas 4 faces, para garantir uma resistência ao fogo interior de 120 minutos e uma resistência ao fogo exterior de 180 minutos, sistema K271.es "KNAUF", através de recobrimento com placas de gesso laminado Fireboard GM-F, fixadas com grampos. Inclusive estrutura suporte, elementos de fixação, massa e fita para o tratamento de juntas.
Sistema de protecção passiva contra incêndios de conduta metálica horizontal de ventilação, protegido nas suas 4 faces, para garantir uma resistência ao fogo interior de 120 minutos e uma resistência ao fogo exterior de 180 minutos, sistema K271.es "KNAUF", através de recobrimento com placas de gesso laminado Fireboard GM-F, fixadas com grampos. Inclusive estrutura suporte, elementos de fixação, massa e fita para o tratamento de juntas.
Inclui: Marcação. Marcação, montagem e posterior ancoragem da estrutura suporte. Corte e ajuste das placas. Montagem e fixação das placas, formando o recobrimento da conduta. Tratamento de juntas.
Critério de medição de projecto: Superfície medida segundo documentação gráfica de Projecto.
Critério de medição de obra: Medir-se-á a superfície realmente executada segundo especificações de Projecto.

| Código | Un | Descrição | Rendimento | Preço | Importância |
|---|---|---|---|---|---|
| mt41www050 | Ud | Repercussão, por m², de estrutura suporte para o recobrimento com placas de gesso laminado das condutas autoportantes de ventilação. (material) | 1.000 | 367.96 | 367.96 |
| mt12pmk010c | m² | Placa de gesso laminado reforçada com tecido de fibra EN 15283-1 GM-F / 1200 / 2600 / 25 / com os bordos longitudinais quadrados, especial Fireboard GM-F "KNAUF" com alma de gesso e faces revestidas com uma lâmina de fibra de vidro; Euroclasse A1 de reacção ao fogo, segundo NP EN 13501-1. (material) | 2.255 | 3392.92 | 7651.03 |
| mt12psg115 | Ud | Grampo para fixação de placas, segundo DIN 18182. (material) | 12.000 | 32.20 | 386.40 |
| mt12pmk012a | kg | Massa de juntas Fireboard Spachtel "KNAUF", de presa normal (45 minutos), intervalo de temperatura de trabalho de 10 a 35°C, Euroclasse A1 de reacção ao fogo, segundo NP EN 13501-1, para aplicação manual com fita de juntas, segundo EN 13963. (material) | 0.100 | 150.10 | 15.01 |
| mt12pmk013 | m | Fita de juntas Fireboard "KNAUF". (material) | 0.400 | 7.12 | 2.85 |
| mo053 | h | Oficial de 1ª montador de pré-fabricados interiores. (mão de obra) | 0.903 | 472.00 | 426.22 |
| mo100 | h | Ajudante de montador de pré-fabricados interiores. (mão de obra) | 0.903 | 292.26 | 263.91 |
| % | % | Custos directos complementares | 2 % | 9113.38 | 182.27 |
|  |  | Custos directos |  |  | 9295.65 |
