# Faixa corta-fogo

- Propriedade do ficheiro: CYPE INGENIEROS, S.A.
- Formato: FIEBDC-3/2002
- Âmbito geográfico: Cabo Verde
- Moeda: CVE
- Custos indirectos: 3.00 %
- IVA: 15.00 %

## I Instalações

### IO Contra incêndios

#### IOJ Protecção passiva contra incêndios

**IOJ040** m² Faixa corta-fogo, de 1 m em projecção horizontal, com uma resistência ao fogo EI 90, para edifício de uso industrial, fixada mecanicamente à estrutura da cobertura com substrutura suporte (não incluída neste preço), composta por um painel rígido de lã de rocha não revestido, de 50 mm de espessura, resistência térmica 1,21951 m²°C/W, condutibilidade térmica 0,035 W/(m°C), densidade 180 kg/m³, calor específico 0,84 J/kgK e factor de resistência à difusão do vapor de água 1,3 e um painel rígido de lã de rocha revestido numa das suas faces com uma lâmina de alumínio reforçado, de 50 mm de espessura, resistência térmica 1,21951 m²°C/W, condutibilidade térmica 0,041 W/(m°C), densidade 180 kg/m³, calor específico 0,84 J/kgK e factor de resistência à difusão do vapor de água 1,3, na face à vista, unidos entre si e fixados à substrutura suporte, com parafusos de união, de 100 mm de comprimento. Inclusive elementos de fixação e tiras de lã de rocha fixadas mecanicamente para a vedação perimetral.
Faixa corta-fogo, de 1 m em projecção horizontal, com uma resistência ao fogo EI 90, para edifício de uso industrial, fixada mecanicamente à estrutura da cobertura com substrutura suporte (não incluída neste preço), composta por um painel rígido de lã de rocha não revestido, de 50 mm de espessura, resistência térmica 1,21951 m²°C/W, condutibilidade térmica 0,035 W/(m°C), densidade 180 kg/m³, calor específico 0,84 J/kgK e factor de resistência à difusão do vapor de água 1,3 e um painel rígido de lã de rocha revestido numa das suas faces com uma lâmina de alumínio reforçado, de 50 mm de espessura, resistência térmica 1,21951 m²°C/W, condutibilidade térmica 0,041 W/(m°C), densidade 180 kg/m³, calor específico 0,84 J/kgK e factor de resistência à difusão do vapor de água 1,3, na face à vista, unidos entre si e fixados à substrutura suporte, com parafusos de união, de 100 mm de comprimento. Inclusive elementos de fixação e tiras de lã de rocha fixadas mecanicamente para a vedação perimetral.
Inclui: Marcação. Preparação e corte dos painéis. Colocação em linhas desfasadas dos painéis. Unão entre painéis com parafusos de fixação. Fixação da faixa corta-fogo à subestrutura suporte. Vedação do encontro da faixa corta-fogo com o muro perimetral.
Critério de medição de projecto: Superfície medida segundo documentação gráfica de Projecto.
Critério de medição de obra: Medir-se-á a superfície realmente executada segundo especificações de Projecto.

| Código | Un | Descrição | Rendimento | Preço | Importância |
|---|---|---|---|---|---|
| mt16lrw080id | m² | Painel rígido de lã de rocha segundo EN 13162, não revestido, de 50 mm de espessura, resistência térmica 1,21951 m²°C/W, condutibilidade térmica 0,035 W/(m°C), densidade 180 kg/m³, calor específico 0,84 J/kgK e factor de resistência à difusão do vapor de água 1,3, Euroclasse A1 de reacção ao fogo, para protecção contra incêndios de elementos construtivos. (material) | 1.200 | 6747.35 | 8096.82 |
| mt16lrw080nd | m² | Painel rígido de lã de rocha segundo EN 13162, revestido numa das suas faces com uma lâmina de alumínio reforçado, de 50 mm de espessura, resistência térmica 1,21951 m²°C/W, condutibilidade térmica 0,041 W/(m°C), densidade 180 kg/m³, calor específico 0,84 J/kgK e factor de resistência à difusão do vapor de água 1,3, Euroclasse A1 de reacção ao fogo, para protecção contra incêndios de elementos construtivos. (material) | 1.400 | 7431.46 | 10404.04 |
| mt16lrw082xd | Ud | Parafuso de união de arame de aço galvanizado em forma de hélice, de 100 mm de comprimento, para painéis de lã de rocha. (material) | 20.000 | 558.79 | 11175.80 |
| mo054 | h | Oficial de 1ª montador de isolamentos. (mão de obra) | 0.309 | 472.00 | 145.85 |
| mo101 | h | Ajudante de montador de isolamentos. (mão de obra) | 0.309 | 292.26 | 90.31 |
| % | % | Custos directos complementares | 2 % | 29912.82 | 598.26 |
|  |  | Custos directos |  |  | 30511.08 |
