# Faixa corta-fogo horizontal

- Propriedade do ficheiro: CYPE INGENIEROS, S.A.
- Formato: FIEBDC-3/2002
- Âmbito geográfico: Cabo Verde
- Moeda: CVE
- Custos indirectos: 3.00 %
- IVA: 15.00 %

## I Instalações

### IO Contra incêndios

#### IOJ Protecção passiva contra incêndios

**IOJ040** m² Faixa corta-fogo horizontal, de 1 m de largura, com uma resistência ao fogo EI 90, para edifício de uso industrial, fixada mecanicamente à parede meeira com substrutura suporte (não incluída neste preço), composta por dois painéis rígidos de lã de rocha revestidos numa das suas faces com uma lâmina de alumínio reforçado, de 50 mm de espessura, resistência térmica 1,21951 m²°C/W, condutibilidade térmica 0,041 W/(m°C), densidade 180 kg/m³, calor específico 0,84 J/kgK e factor de resistência à difusão do vapor de água 1,3, cada um, unidos entre si e fixados à substrutura suporte, com parafusos de união, de 100 mm de comprimento. Inclusive elementos de fixação e tiras de lã de rocha fixadas mecanicamente para a vedação perimetral.
Faixa corta-fogo horizontal, de 1 m de largura, com uma resistência ao fogo EI 90, para edifício de uso industrial, fixada mecanicamente à parede meeira com substrutura suporte (não incluída neste preço), composta por dois painéis rígidos de lã de rocha revestidos numa das suas faces com uma lâmina de alumínio reforçado, de 50 mm de espessura, resistência térmica 1,21951 m²°C/W, condutibilidade térmica 0,041 W/(m°C), densidade 180 kg/m³, calor específico 0,84 J/kgK e factor de resistência à difusão do vapor de água 1,3, cada um, unidos entre si e fixados à substrutura suporte, com parafusos de união, de 100 mm de comprimento. Inclusive elementos de fixação e tiras de lã de rocha fixadas mecanicamente para a vedação perimetral.
Inclui: Marcação. Preparação e corte dos painéis. Colocação em linhas desfasadas dos painéis. Unão entre painéis com parafusos de fixação. Fixação da faixa corta-fogo à subestrutura suporte. Vedação do encontro da faixa corta-fogo com o muro perimetral.
Critério de medição de projecto: Superfície medida segundo documentação gráfica de Projecto.
Critério de medição de obra: Medir-se-á a superfície realmente executada segundo especificações de Projecto.

| Código | Un | Descrição | Rendimento | Preço | Importância |
|---|---|---|---|---|---|
| mt16lrw080nd | m² | Painel rígido de lã de rocha segundo EN 13162, revestido numa das suas faces com uma lâmina de alumínio reforçado, de 50 mm de espessura, resistência térmica 1,21951 m²°C/W, condutibilidade térmica 0,041 W/(m°C), densidade 180 kg/m³, calor específico 0,84 J/kgK e factor de resistência à difusão do vapor de água 1,3, Euroclasse A1 de reacção ao fogo, para protecção contra incêndios de elementos construtivos. (material) | 2.300 | 7431.46 | 17092.36 |
| mt16lrw082xd | Ud | Parafuso de união de arame de aço galvanizado em forma de hélice, de 100 mm de comprimento, para painéis de lã de rocha. (material) | 20.000 | 558.79 | 11175.80 |
| mo054 | h | Oficial de 1ª montador de isolamentos. (mão de obra) | 0.309 | 472.00 | 145.85 |
| mo101 | h | Ajudante de montador de isolamentos. (mão de obra) | 0.309 | 292.26 | 90.31 |
| % | % | Custos directos complementares | 2 % | 28504.32 | 570.09 |
|  |  | Custos directos |  |  | 29074.41 |
