# Extintor

- Propriedade do ficheiro: CYPE INGENIEROS, S.A.
- Formato: FIEBDC-3/2002
- Âmbito geográfico: Cabo Verde
- Moeda: CVE
- Custos indirectos: 3.00 %
- IVA: 15.00 %

## I Instalações

### IO Contra incêndios

#### IOX Extintores

**IOX010** Ud Extintor.
Extintor portátil de pó químico ABC polivalente antibrasa, pressurizado, de eficácia 21A-144B-C, com 6 kg de agente extintor, com manómetro e mangueira com casquilho difusor. Inclusive suporte e acessórios de montagem.
Inclui: Marcação. Colocação e fixação do suporte. Colocação do extintor.
Critério de medição de projecto: Número de unidades previstas, segundo documentação gráfica de Projecto.
Critério de medição de obra: Medir-se-á o número de unidades realmente colocadas segundo especificações de Projecto.

| Código | Un | Descrição | Rendimento | Preço | Importância |
|---|---|---|---|---|---|
| mt41ixi010a | Ud | Extintor portátil de pó químico ABC polivalente antibrasa, pressurizado, de eficácia 21A-144B-C, com 6 kg de agente extintor, com manómetro e mangueira com casquilho difusor, com acessórios de montagem, segundo NP EN 3. (material) | 1.000 | 6420.31 | 6420.31 |
| mo113 | h | Operário não qualificado construção. (mão de obra) | 0.123 | 340.73 | 41.91 |
| % | % | Custos directos complementares | 2 % | 6462.22 | 129.24 |
|  |  | Custos directos |  |  | 6591.46 |
