# Sumidouro sifonado de PVC com grelha de aço inoxidável de 100x100 mm e saídas vertical e horizontal

- Propriedade do ficheiro: CYPE INGENIEROS, S.A.
- Formato: FIEBDC-3/2002
- Âmbito geográfico: Cabo Verde
- Custos indirectos: 0.03 %
- IVA: 15.00 %

## I Instalações

### IS Drenagem de águas

#### ISD Ramais de descarga

**ISD009** Ud Sumidouro sifonado de PVC com grelha de aço inoxidável de 100x100 mm e saídas vertical e horizontal.
Fornecimento e instalação de sumidouro sifonado de PVC com grelha de aço inoxidável de 100x100 mm e saídas vertical e horizontal. Incluindo lâmina impermeabilizante de PVC de 1,5x1,5 m, para a posterior impermeabilização da base e das paredes do chuveiro, até 60 cm de altura. Totalmente montado, ligado e testado pela empresa instaladora através dos respectivos ensaios (incluídos neste artigo).
Inclui: Marcação. Colocação do sumidouro. Ligações. Realização de ensaios.
Critério de medição de projecto: Número de unidades previstas, segundo documentação gráfica de Projecto.
Critério de medição de obra: Medir-se-á o número de unidades realmente executadas segundo especificações de Projecto.

| Código | Un | Descrição | Rendimento | Preço | Importância |
|---|---|---|---|---|---|
| mt15req010e | Ud | Sumidouro sifonado de PVC com grelha de aço inoxidável de 100x100 mm e saídas vertical e horizontal de 50 mm de diâmetro, para chuveiro executado "in situ". (material) | 1.000 | 15.59 | 15.59 |
| mt15req015a | Ud | Lâmina impermeabilizante de PVC de 1,5x1,5 m. (material) | 1.000 | 68.55 | 68.55 |
| mo007 | h | Oficial de 1ª canalizador. (mão de obra) | 0.191 | 3.39 | 0.65 |
| mo099 | h | Ajudante de canalizador. (mão de obra) | 0.095 | 2.15 | 0.20 |
| % | % | Custos directos complementares | 2 % | 84.99 | 1.70 |
|  |  | Custos directos |  |  | 86.69 |
